# 8.25 28 6001 Multihalle
Angebotsaufforderung (GAEB DA XML 3.1, DA83)
Währung: EUR
Erstellt mit: G&W CALIFORNIA PRO, CALIFORNIA PRO V15.1.02, 24.04.2026

## Objektbeschreibung
OBJEKTBESCHREIBUNG

Die Multihalle ist ein Gebäude im Mannheimer Herzogenriedpark, das zur Bundesgartenschau 1975 errichtet wurde. Die Multihalle ist eine Halle mit einem mehrfach gekrümmten Gitter aus Holzleisten, die von den Architekten Carlfried Mutschler, Joachim Langner und Frei Otto geplant und im Jahr 1975 fertigstellt wurde. Die Planung des Tragwerks und die Nachweise der Standsicherheit wurden seinerzeit durch das Büro Ove Arup & Partners aus London erbracht (heute Arup Group Ltd.).

Das Gebäude besteht aus einer Holzgitterschale mit in Massivbauweise hergestellten Stahlbetonkonstruktionen für die Bereitstellung von Infrastrukturelementen wie Küche, Sanitärbereiche, Technik und Tribünen. Die Massivbauteile im Bereich der Halle sind mit Bauteilfugen getrennt, welche teilweise durch die Bodenplatte verlaufen. Die Technikbereiche und der integrierte Tribünenbau wurden auf Stahlbetonbodenplatten realisiert. Große Teile der Hallenlasten werden über Fundamentstreifen bzw. über Stahlstützen auf Einzelfundamenten in den Baugrund abgetragen.

In diesem Leistungsverzeichnis werden die Bauleistungen für die Betoninstandsetzung über Außenwände und Rückwände der Tribüne ausgeschrieben. Zudem wird ein Trogbauwerk abgerissen und neu erstellt.

Es erfolgt zeitgleich die Sanierung des Hallendachs mit Raumgerüst der Hallenflächen. Die Maßnahmen zur Herstellung der Lastfreiheit sind Teil der Leistung "Sanierung Hallendach". In Rahmen dieser Ausschreibung wird auch ein Fußpunkt eines Dachträgers verstärkt.

Weiterhin wird an den zu sanierenden Wandflächen im Erdreich nach Durchführung der Betoninstandsetzungsarbeiten die Dränage eingebracht, sowie der Blitzschutz außen und innen hergestellt. Die Gewerke mit dem Aushub des Erdreichs außen sind entsprechend bei den Abläufen der Betoninstandsetzungsarbeiten der Wandflächen zu berücksichtigen.

Aufgrund der zeitlichen Abfolge wird mindestens ein weiteres Leistungsverzeichnis LV für Arbeiten nach Abbau des Raumgerüstes und für abschließende Beschichtungsarbeiten von Bodenflächen und Tribünenflächen zu einem späteren Zeitpunkt veröffentlicht.

In der Leistungsbeschreibung und den Vertragsbedingungen werden fallweise folgende Abkürzungen verwendet:
AG - Auftraggeber
AN - Auftragnehmer
Q+KB - Qualitäts- und Konstruktionsbeschreibung
KH - Kleine Halle
GH - Große Halle

TR IH - Technische Regel Instandhaltung von Betonbauwerken
RiLi-SIB - DAfStb-Richtlinie Schutz und Instandsetzung von Betonbauteilen

## Vorbemerkungen allgemein (Stadt Mannheim)
ANGABEN ZUR BAUSTELLE UND AUSFÜHRUNG

1. Lage der Baustelle --- DIN 18299 Hinweis 0.1.1
Die Multihalle ist ein Kulturdenkmal und liegt in 68169 Mannheim, Stadtteil Neckarstadt-Ost im Herzogenriedpark,
Max-Joseph-Straße 64. Sie befindet sich im nordwestlichen Bereich innerhalb des landschaftlich gestalteten Parkgeländes.

2. Zufahrts- und Zugangs-Möglichkeiten --- DIN 18299 Hinweis 0.1.1 + 0.1.6
Anfahrt von der Autobahn A6/B38 aus Norden
Anfahrt von der Autobahn A6/B36/B37 aus Süden
Die Zufahrt bis zum Eingang des Parkgeländes erfolgt über Nebenstraßen.
Zur Einfahrt in das Parkgelände stehen 3 Möglichkeiten zur Verfügung. Die Zufahrten sind im Baustelleneinrichtungsplan verzeichnet.
Tor 1 am Haupteingang des Parks an der Max-Joseph-Straße 64. Dieses Tor ist die Hauptzufahrt und die in der Regel zu nutzende Einfahrt.
Tor 2 führt zum ehemaligen Wirtschaftshof und zu dem während der Bauphase als Bauhof genutzten Bereich. Bei Anlieferungen über das Tor 2 ist zu beachten, dass der Besucherweg der Parkbesucher diesen Anlieferungsweg kreuzt. Hier ist bei jeder Anlieferung der Besucherweg temporär abzusperren, ein Einweiser des Unternehmers muss bei Einfahrt den Kreuzungsbereich koordinieren und überwachen. Es ist sicher zu stellen, dass die Bauzaun Tore nach der Durchfahrt wieder verschlossen werden.
Tor 3 steht nur für eine Zufahrt in Ausnahmefällen zur Verfügung, hier ist ohne weiteres keine Durchfahrt zur Straße möglich.
Tor 4 führt in das rückwärtige Parkgelände und ist nur in Ausnahmefällen für Sondereinsätze zu nutzen.
Innerhalb des Parkgeländes stehen befestigte Wege, welche teilweise ungebunden und teilweise gepflastert sind, zur Verfügung Die Wege sind mit äußerster Vorsicht im Schritttempo zu befahren. Rückwärtsfahren und Rangieren ist nur mit einem vom Auftragnehmer zu stellendem Einweiser gestattet.
Die Anforderungen des Sicherheitskonzeptes des SiGeKo sind zu beachten.

Für die Angebotsbearbeitung wird eine Ortsbesichtigung empfohlen.
AnsprechpartnerIn hierfür sind:
Belinda Otremba (0621-2935998, belinda.otremba@mannheim.de),
Vertretung Gerald King-Anetzberger (0621-2935999, gerald.king-anetzberger@mannheim.de)

3. Bau- und Nutzungsbeschreibung  --- DIN 18299 Hinweis 0.1.3
Das Gebäude besteht aus der Großen Halle, der Kleinen Halle, den Bestandsgebäuden und einem Steg, der die beiden Hallen verbindet.
Das Besondere ist das Holzgitter-Schalendach (Membrandach) mit Abmessungen Breite/Länge ca. 160/115 m, das das gesamte Bauwerk überspannt.
Die Große Halle ist eine offene Veranstaltungshalle mit einem Tribünenbauwerk und darunter angeordneten Nebenräumen. Dieser Bereich ist 1-geschossig, die Raumhöhen sind unterschiedlich (Geschosshöhen von ca. 1,80 m bis 4,05 m). Die Stufenanlage mit Sitzpodesten hat im Grundriss die Form einer Banane, die einzelnen Tribünenebenen werden über einläufige Treppenläufe bzw. Rampen erschlossen und verbunden.
Der offene Steg in Ebene OG mit Rampen bzw. Treppen ist funktional das Verbindungselement der beiden Hallenbereiche in Ost-West-Richtung, Zugänge sind nach Norden, Osten und Westen gegeben. Gleichzeitig ist der Steg Erlebnisraum unter dem Dachtragwerk, sowie ein Teil des Wegenetzes vom Parkgelände.

4.1 Verkehrsverhältnisse --- DIN 18299 Hinweis 0.1.4 bis 0.1.6
Der Baustellenbereich wird mit einem Bauzaun von dem den Besuchern zugänglichen Parkbereich abgetrennt. Innerhalb des Baustellenfeldes ist mit einem Baustellenverkehr zu rechnen, insbesondere auch mit Bauarbeitern und Baugeräten. Während der Baumaßnahmen werden umfangreiche Erdarbeiten getätigt, so dass damit zu rechnen ist, dass Wege und Zufahrten temporär gesperrt werden müssen. Hier sind Abstimmungen notwendig. Der Unternehmer muss Einfahrtszeiten und Zufahrtswege mit der Bauleitung abstimmen.
Im Bereich Zufahrt Tor 2 ist durch Kreuzung des Weges für Besucher mit Personen zu rechnen. Daher ist hier bei der Durchfahrt Vorsicht geboten.

4.2 Anschlussgleise --- DIN 18299 Hinweis 0.1.6
Eine Gleisanbindung ist nicht vorhanden.

5. Einwirkung der Nachbarschaft auf die Baustelle --- DIN 18299 Hinweis 0.1.20
Zeitgleich zur Sanierung der Multihalle wird im direkt anliegenden Grundstück die „Baumaßnahme Kombibad“ ausgeführt. Es wird eine Baustellenzufahrt über den momentanen Haupteingang eingerichtet (Tor 1). Diese Zufahrt ist momentan ebenfalls noch Zufahrt für die Baustelle Kombibad auf dem Nachbargrundstück.

6. Arbeits- und Lagerplätze --- DIN 18299 Hinweis 0.1.8
Arbeits- und Lagerplätze stehen in begrenztem Umfang zur Verfügung. Die augenscheinlich großzügig vorhandene Freifläche täuscht über die verhältnismäßig begrenzt zur Verfügung stehenden Räume für Arbeits- und Lagerflächen. Die Unternehmer müssen ihren Bedarf bei der Bauleitung anmelden. Nach den temporär wechselnden Verhältnissen werden den Unternehmern im Rahmen des Möglichen temporär zu nutzende Bereiche zugeteilt, welche eigenverantwortlich von den Unternehmern zu unterhalten (insbesondere auch zu reinigen) und nach der Nutzung wieder in den ursprünglichen Zustand zurückzuversetzen sind. Es ist möglich, dass aufgrund der Raumanforderungen Bereiche von den Unternehmern umzuräumen und zu verändern sind. Aus diesem Grunde sind Anlieferungen von den Unternehmern „just in Time“ zu planen und einzutakten. Zwischenlagerungen von zu früh angelieferten Materialien können nicht vorgenommen werden.

7. Platz für Unterkünfte --- DIN 18299 Hinweis 0.1.8 + 0.2.8
Stellflächen für unternehmerseitige Unterkünfte sind auf dem Baustellengelände nicht vorhanden. Vom Auftraggeber ist ein Pausen- und Aufenthaltsraum in einem Container vorgesehen, eine Verwendbarkeit ist mit der Bauleitung / AG abzustimmen.
Bauseits sind Bürocontainer für die verschiedenen, auftraggeberseitigen Fachbauleitungen vorgesehen.
Sanitäre Anlagen in Form von WC- und Duschräumen werden vom Auftraggeber zur Verfügung gestellt.

8. Benutzbare Wasser- und Energie-Anschlüsse --- DIN 18299 Hinweis 0.1.7
Anschlüsse von Baustrom (Stromanschlüssen 400 V, 50 Hz, bis 32A) und Bauwasser (Wasseranschlüsse bis 6 Zoll) werden vom Auftraggeber in Form von Bauverteilern zur Verfügung gestellt. Die weitere Leitungsführung vom Bauverteiler bis zum Bedarfspunkt ist vom Unternehmer im Rahmen seiner Baustelleneinrichtung zur Verfügung zu stellen. Die geplante Lage der Verteiler ist im Baustelleneinrichtungsplan vermerkt und kann während der Ausführung unter Einhaltung der prinzipiellen Entfernungen durch den Auftraggeber verändert werden. Werden größere Anschlüsse benötigt sind diese eigenständig zu beantragen und einzurichten.

9. Beschaffenheit des Untergrundes --- DIN 18299 Hinweis 0.1.9
Das in den 1970er Jahre erstellte Gebäude war nur als provisorisches Bauwerk errichtet worden, welches ursprünglich nach der Bundesgartenschau wieder zurückgebaut werden sollte. Dementsprechend kann es sein, dass aufgrund des zum Zeitpunkt der Erstellung provisorischen Charakters unerwartete Bestandssituationen zum Vorschein kommen. Die Bauarbeiten sind mit der entsprechenden Weitsicht und Sorgsamkeit auszuführen.

10. Vorhandene Auf- und Einbauten --- DIN 18299 Hinweis 0.1.21
Vorhandene Einbauten können aufgrund des Baualters unerwartet schadstoffbelastet sein. Bei Eingriffen in den Bestand ist deshalb mit einer entsprechenden Sorgsamkeit vorzugehen.

11. Besondere konstruktive Schwierigkeiten --- DIN 18299 Hinweis 0.1.14
Eine der Besonderheiten des Projektes besteht in der Eigenschaft, dass unter der freitragenden Holzkonstruktion des Membrandaches gearbeitet wird. Bei den Arbeiten im Bereich des Dachbereiches ist besonders darauf zu achten, dass die Dachkonstruktion nicht beschädigt wird.
Die statisch erforderlichen Notabsicherungen aus Kanthölzern am Dachrand und unter dem Hallendach sind für die Tragfähigkeit der Dachkonstruktion zwingend relevant und dürfen in keinem Fall beschädigt werden.
Ein Einfahren in die Halle für die Andienung ist nicht möglich, da das Hallendach auf fast der kompletten Fläche mit einem Raumgerüst abgestützt wird.

12. Technische Voraussetzungen:
Grundlage der durchzuführenden Schutz- und Instandsetzungsarbeiten ist die TR Instandhaltung (TR IH) sowie Richtlinie Schutz und Instandsetzung des Deutschen Ausschusses für Stahlbeton (RiLi-SIB), Ausgabe Oktober 2001.

Sämtliche Fragen der Standsicherheit sind mit dem vom AG beauftragten Tragwerksplaner zu klären.
Weiterhin sind alle erforderlichen Abstützungsmaßnahmen mit dem Tragwerksplaner abzustimmen bzw. auf seine Anweisungen vorzunehmen. Der Ersatz oder der Austausch geschädigter Bewehrung, sowie der Einbau neuer Bewehrung sind ebenfalls mit dem Tragwerksplaner abzustimmen und von diesem abnehmen zu lassen.

Nach der Untergrundvorbereitung sichtbare Risse werden durch den AN aufgemessen und markiert. Die Entscheidung über die Bearbeitung obliegt der Bauleitung des AG und dem sachkundigen Planer bzw. Tragwerksplaner und erfolgt nach TR-Instandhaltung bzw. Rili-SIB.

Es wurden im Vorfeld Schadensdiagnosen und Materialuntersuchungen im Projektbereich durchgeführt. Diese Unterlagen werden nach Auftragsvergabe übergeben und sollen als Grundlage für die Betoninstandsetzung additiv zur Eigenüberwachung verwendet werden.

Die Eigenüberwachung nach RiLi-SIB DAfStb 2001, Teil 3 (mit Bautagebuch mit allen geforderten und erforderlichen Messungen und Protokollierungen, Lieferscheine, Technische Merkblätter, Rissprotokolle, Kennzeichnung der Baustelle usw.) ist in die Einheitspreise mit einzukalkulieren. Ausnahmen sind Prüfungen und Untersuchungen in den ausgeschriebenen Positionen.
Bautagesberichte sind wöchentlich vorzulegen.
Der Prüfingenieur ist rechtzeitig zur Abnahme durch den AN zu informieren.

Bei allen Arbeiten und deren Ausführung sind die einschlägigen DIN-Vorschriften sowie alle berührenden DIN-Normen und EN-Normen und die Richtlinien des DAfStb sowie die technischen Merkblätter der Produkthersteller zu beachten.

Der Arbeitsbereich ist sauber zu halten und täglich zu reinigen.Alle Bauteile und Anlagen, die während der Instandsetzungsmaßnahmen im Bauwerk verbleiben, sind vor Verunreinigungen und Beschädigungen zu schützen.
Lösemittel, Monomere, Laugen und Säuren in Reinigungsmitteln können bei der Verarbeitung gesundheitsschädlich wirken. Hierfür sind die einschlägigen Unfallverhütungsvorschriften und Richtlinien der gesetzlichen Berufsgenossenschaften zu beachten.

Auf Umweltschutzbedingungen ist im besonderen Maße zu achten. Der Einsatz der Verfahren und Geräte ist daraufhin abzustimmen.

13. Sonstige ortsbedingte Eigenarten --- DIN 18299 Hinweis 0.1.3 + 0.1.13 + 0.1.14
Das Parkgelände ist landschaftlich modelliert und nicht eben. Es sind Höhenversätze, geneigte Ebenen, Hügel und stillgelegte Wasserbecken vorhanden.
Den Unternehmern ist es untersagt die Parkfläche als Pausenfläche oder Aufenthaltszonen zu nutzen. Ein Verlassen der befestigten Wege ist nur zulässig, wenn es erforderlich ist, um zu seinem Arbeitsbereich zu gelangen.
Im Parkgelände sind umfangreiche Anpflanzungen vorhanden. Die Pflanzen dürfen durch die Bauarbeiten nicht beschädigt werden. Insbesondere sind alle vorhandenen Bäume vor Schaden durch Bauarbeiten zu bewahren. Es ist ausdrücklich untersagt Pflanzen oder insbesondere Bäume ohne gesonderte Erlaubnis zurückzuschneiden.
Weiterhin befinden sich auf dem Grundstück Kunstwerke und Plastiken, die eine besondere Umsicht erfordern.
Das Bauobjekt selbst ist ein Kulturdenkmal und steht unter Denkmalschutz.

14. Verkehrsbeschränkungen --- DIN 18299 Hinweis 0.1.4 + 0.1.6
Die Wege innerhalb des Parkgeländes sind nicht ohne weiteres für Schwerlastverkehr geeignet. Sofern ein Befahren mit Sonderfahrzeugen notwendig wird, ist dies mit der Bauleitung vorher abzustimmen.
Vor der Betoninstandsetzung kann der Steg bzw. die Tribünen nicht mit höheren Lasten als eine Wartungslast von 3 kN/m² belastet werden.

15. Absperrmaßnahmen --- DIN 18299 Hinweis 0.2.3 + 0.2.4
Der Unternehmer muss selbst dafür Sorge tragen, dass seine Arbeitsbereiche abgesperrt werden. Dies gilt insbesondere, wenn eine Gefahrensituation vorliegen kann. Die Absperrungen muss der Unternehmer im Zuge seiner Baustelleneinrichtung liefern und vorhalten.

16. Aufrechterhaltung des Anliegerverkehrs --- DIN 18299 Hinweis 0.1.4
Bei Zufahrten zu Tor 2, Tor 3 oder Tor 4 ist zu beachten, dass die Erschließung über Nebenwege erfolgt. Hier ist mit Anliegerverkehr, Fußgängern und Radfahrern zu rechnen. Es sind beengte Verhältnisse vorhanden, einen besonderen Wendeplatz gibt es nicht.

17. Beschränkung der Bauarbeiten --- DIN 18299 Hinweis 0.2.1 bis 0.2.3
Es ist zu beachten, dass Einschränkungen in der Tragfähigkeit der vorhandenen Bauteile bestehen. Vor der Betoninstandsetzung kann der Steg bzw. die Tribünen nicht mit höheren Lasten als eine Wartungslast von 3 kN/m² belastet werden. Die Bauarbeiten sind speziell erschütterungsarm auszuführen.
Vor Ort sind Windwächter bauseits installiert, weil bei entsprechenden Windstärken das Tragverhalten des vorhandene, zu sanierende Membrandaches beeinträchtigt wird. Die dazu erforderlichen Statikbüro- und SiGeKo-Anweisungen müssen zwingend beachtet werden, im Extremfall kann es zu Arbeitsunterbrechungen kommen, gegeben falls müssen die Arbeiten zeitweise eingestellt werden.
18. Rücksichtnahme auf Nachbarn --- DIN 18299 Hinweis 0.2.2
In direkter Nähe der Baustelle sind keine Wohnbebauungen vorhanden, trotzdem dürfen keine übermäßigen Lärmbelästigungen entstehen. Die Baustelle liegt innerhalb eines Parkgeländes, in dem Flora und Fauna seit Jahrzehnten einen geschützten Bereich haben. Bei den Arbeiten ist der Artenschutz mit besonderer Rücksichtnahme entsprechend zu beachten.

19. Einschränkungen des Geräteeinsatzes --- DIN 18299 Hinweis 0.2.1
Bei Geräteeinsatz im Bereich des Membrandachs ist darauf zu achten, dass durch die Überspannung der Arbeitsbereiche mit dem Membrandach ein Innenraum entsteht, der insbesondere Einschränkungen hinsichtlich einer Be- und Entlüftung mit sich bringt. Es dürfen keinesfalls Geräte zum Einsatz kommen, welche aufgrund Ihrer Abgaswirkung gesundheitliche Gefahren der sich im Arbeitsbereich aufhaltendenden Personen bewirkt. Die Geräte müssen deshalb den neusten Anforderungen an Emission und Abgas entsprechen, um den Arbeitsschutz sicher zu stellen.

20. Zusammenarbeit mit anderen Firmen
- Baubesprechungen:
Es ist wöchentlich mindestens ein Besprechungstermin mit dem Bauherrn und / oder dessen Projektleitung, Bauleitung sowie Fachgutachtern festzulegen und durchzuführen, an dem die Bauleiter sowie sämtliche eventuell vom jeweiligen Auftragnehmer eingesetzte Fachbauleiter teilnehmen. Diese Besprechungstermine werden von der Bauüberwachung des Auftraggebers in Form von Besprechungsprotokollen dokumentiert. Die darin enthaltenen Termine und Ausführungsanforderungen sind für den AN vertragsbindend.
Der Auftragnehmer hat dafür Sorge zu tragen, dass während der Ausführung seiner Leistungen immer mindestens ein fließend deutschsprechender Mitarbeiter seiner Firma auf der Baustelle anwesend ist.
- Ausführungsunterlagen:
Der Auftragnehmer hat auf der Baustelle die Ausführungsunterlagen vorzuhalten. Hierzu zählt neben den Ausführungsplänen auch eine Fassung der Leistungsbeschreibung.
- Bautagesberichte:
Der Auftragnehmer hat Bautagesberichte arbeitstäglich zu führen und dem Auftraggeber spätestens wöchentlich zu übergeben.
- Baustelleneinrichtungsplan:
Der Auftragnehmer hat mit dem Auftraggeber rechtzeitig vor Beginn der Bauarbeiten seine Baustelleneinrichtung abzustimmen.

Die Bauleistung ist selbständig mit sämtlichen Vor- und Nachleistungen der anderen an der Instandsetzung beteiligten Auftragnehmer bzw. Nachunternehmer abzustimmen. Hier ist insbesondere die terminliche Eintaktung mit dem Holzbau, Erdbau, Außenanlagenbau und Gerüstbau zu koordinieren. Dieser Koordinierungsaufwand ist einzukalkulieren.

Die angebotenen Leistungen sind weitestgehend mit eigenem Personal auszuführen. Alle Mitarbeiter sind bei der Bauleitung anzumelden

21. Baustellensicherheit, Sicherheits- und Gesundheitsschutz - Koordination nach Baustellenverordnung (BaustellV)
Die Leistungen zu Arbeitsschutz-, Sicherheitsmaßnahmen und Gesundheitsorganisation sind für die eigenen Leistungen vom AN zu erbringen.

Der SiGeKo des AGs ist nur für die Koordinierung der Leistungen zu anderen Auftragnehmern zuständig.

Der AN hat mit Auftragsvergabe einen weisungsbefugten Ansprechpartner für Sicherheitsfragen im Sinne der o.g. Richtlinie für die gesamte Ausführungszeit des jeweiligen Gewerks zu benennen.
Der AN wird darauf hingewiesen, dass er die für die Koordination der sicherheits- und gesundheitsrelevanten Punkte nötigen Unterlagen, sowohl für die Planungs-, als auch für die Ausführungsphase rechtzeitig und kostenfrei zur Verfügung zu stellen hat, sich aktiv mit dem SiGeKo abzustimmen und zu koordinieren hat. Verstöße gegen vorgenannte Vorschriften und Normen sind dem SiGeKo umgehend zu melden. Gefahrenbereiche sind sofort abzusperren und dürfen nicht mehr betreten bzw. benutzt werden. Den Anweisungen der Fachkraft für Sicherheits- und Gesundheitsschutz ist Folge zu leisten.

22. HINWEISE nach VOB Teil C, ATV der DIN-Normen, Abschnitt 0
Leistungsbeschreibung
Sowohl in den Vorbemerkungen der gewerkspezifischen Bauleistungen, als auch in den einzelnen Systembeschreibungen und Positionen werden die erforderlichen Hinweise der Leistungen beschrieben, die nach VOB Teil C, ATV für die einzelnen DIN-Normen wie folgt gefordert werden:
-Angaben zur Baustelle
-Angaben zur Ausführung
-Einzelangaben bei Abweichungen von den ATV.

## Vorbemerkung Baustelle / Baustelleneinrichtung
Entsorgung --- DIN 18299 Hinweise 0.1.12 + 0.1.21 + 0.2.5 + 0.2.6 + 0.2.15
Der AN ist verantwortlich, seine Abfälle eigenverantwortlich und nach den Vorschriften entsprechend zu entsorgen. Die Entsorgung hat gemäß Kreislaufwirtschaftsgesetz und den Auflagen der Stadt Mannheim zu erfolgen. Die Kosten dafür sind einzukalkulieren.
Falls belastete Materialien anfallen, sind diese durch einen Bauzaun zu sichern und zur Entsorgung bereitzustellen. In BaWü anfallende gefährliche Abfälle sind bei der SAA Sonderabfallagentur Baden-Württemberg AG anzudienen. Die fachgerechte Entsorgung ist dem AG nachzuweisen.

Versorgungsanschlüsse --- DIN 18299 Hinweis 0.1.7 + 0.1.16
Die Versorgungsanschlüsse für Bauwasser, Abwasser und Baustrom mit Stromanschlüssen 400 V, 50 Hz, bis 32A. Wasseranschlüsse bis 6 Zoll sind im Bauwerk vorhanden und werden zur Verfügung gestellt. Werden größere Anschlüsse benötigt sind diese eigenständig zu beantragen und einzurichten.
Das Objekt wird bauseits medienfrei gemacht, der AN muss die Medienfreiheit selbstständig zum Eigenschutz überprüfen.
Das oberirdische Anschließen, Vorhalten und Abbauen der Anschlussleitungen in einer Entfernung für Wasser und Strom von maximal 10,00 m und Abwasser von maximal 5,00 m ist in die folgenden Positionen mit einzukalkulieren.

Vorarbeiten --- DIN 18299 Hinweis 0.1.22
Im Zuge der Abbruch- und Entkernungsarbeiten wurden bauseits bereits schadstoffbelastete Bauteile und Produkte entfernt.

Weitere Ausführungen und Firmentätigkeiten --- DIN 18299 Hinweis 0.1.23
Auf der Baustelle sind nachstehend aufgeführte, weitere Ausbaugewerke tätig:
- Gerüstbau
- Holzbau
- Membranbau
- TGA-Firmen (Rohmontagen Elektro)
- Blitzschutzarbeiten
- Tiefbauarbeiten

KEINE Gerüste, Hebezeuge, Aufzüge --- DIN 18299 Hinweis 0.2.8
Bauseits werden keine Gerüste, Hebezeuge und Aufzüge für die Mitbenutzung zur Verfügung gestellt.
Für die Arbeiten mit zu bearbeitenden Bauteilhöhen bis 3,50m  hat der Auftragnehmer geeignete eigene Gerüste (Fahrgerüste o.ä.) zu liefern, auf die
Dauer seiner Arbeiten vorzuhalten und wieder abzutransportieren.

Technische und organisatorische Maßnahmen:
Die vorbereitenden Maßnahmen beinhalten alle notwendigen technischen und organisatorischen Maßnahmen zur fachgerechten Ausführung einschließlich aller erforderlichen Nebenleistungen wie z. B.
- Abstimmungen mit dem AG
- Behördenengineering
- Installation der erforderlichen Sicherheits- und Schutzmaßnahmen
- notwendige statische Nachweise und Nachrechnungen
- Aufwendungen für vorbereitende Arbeiten (insbesondere Arbeitsanweisungen, Gefährdungsbeurteilung, Demontageanweisung, Arbeits- und Sicherheitsplan, Betriebsanweisung, Anzeigen)
- und Leistungen auf der Baustelle (insbesondere PSA, Schutz- und Hygienemaßnahmen, technisch organisatorische Maßnahmen)

Werbung:
Ein Bauschild wird bauseits durch den AG aufgestellt, an dem für den AN gegen entsprechende Kostenübernahme die Möglichkeit besteht, Firmenwerbung anbringen zu lassen. Gewerbliche Werbung auf der Baustelle sowie das Aufstellen von Werbeschildern im Bereich der Außenanlagen sind nur mit vorheriger Zustimmung der Objektleitung des AGs zulässig.

## Qualitätssicherung
QUALITÄTSSICHERUNG

1. Kosten die dem Auftragnehmer (AN) durch die Qualitätssicherung gemäß der Richtlinien des DAfStb entstehen, sind in die Positionen mit einzukalkulieren.

2. Der Bauleiter ist schriftlich zu benennen. Er oder ein fachkundiger Vertreter muss während der Arbeiten ständig auf der Baustelle sein.

3. Die Baustelle muss durch eine dafür anerkannte Überwachungsstelle fremdüberwacht sein. Der überwachenden Stelle sind rechtzeitig vor Beginn die Instandsetzungsarbeiten anzuzeigen. Es werden nur Überwachungsinstitute vom AG akzeptiert, die als Überwachungsstellen anerkannt sind. Die Überwachungsstelle muss vom AG genehmigt werden.

4. Der Bauleiter ist schriftlich zu benennen. Er oder ein fachkundiger Vertreter muss während der Arbeiten ständig auf der Baustelle sein.

5. Die schriftlichen Arbeitsanweisungen des Bauleiters über Herstellen, Verarbeiten, Nachbehandeln und Überwachen müssen auf der Baustelle vorliegen und dem AG vor Beginn der Arbeiten ausgehändigt werden.

6. Zur Ausführung gelangen nur geprüfte Systeme von Herstellern, die in der neuesten Liste der geprüften Stoffe eingetragen sind. Die Prüfzeugnisse und die Angaben zur Ausführung der zu verwendeten Materialien sowie die DIN-Sicherheitsblätter sind nach Auftragserteilung vorzulegen.

7. In der RiLi-SIB sind im Teil 3 die Anforderungen an die Betriebe und die Überwachung der Ausführung zur Qualitätssicherung während der Bauausführung festgeschrieben. Art und Häufigkeit der Überwachungsmaßnahmen für die Instandsetzungsstoffe sind im Teil 3 der RiLi-SIB dokumentiert und sind dementsprechend nachzuweisen. Das Ausführen, Prüfen und Überwachen von Arbeiten erfordern von Unternehmen den Einsatz eines bauleitenden Fachingenieurs und von Fachpersonal, das mit ausreichenden Kenntnissen und Erfahrungen die ordnungsgemäße Ausführung, Überwachung und Dokumentation der erforderlichen Arbeiten sicherstellt. Die Geräteausstattung und Einrichtungen zur Durchführung der erforderlichen Prüfungen sind in der RiLi-SIB, Teil 3 zusammengestellt.

## BA2_KG310_Betoninstandsetzung
Datum: 24.04.2026

### 01 Flächige und partielle Betoninstandsetzung

#### 01.01 Baustelleneinrichtung

**01.01.0001 Baustelleneinrichtung**
Einrichten der Baustelle mit allen zur fachgerechten Ausführung der in diesem Leistungsverzeichnis beschriebenen Betoninstandsetzungs- und Rohbauarbeiten notwendigen Einrichtungen und Ausstattungen soweit nicht in den nachfolgenden Positionen gesondert erwähnt.

Im Preis enthalten sind:
- alle Lohn- und sonstigen Personalkosten, Übernachtungskosten, Material- und Vorhaltekosten, Transport, Be- und Entladekosten
- Herrichten der erforderlichen Lager- und Arbeitsplätze
- Alle für die Baudurchführung erforderlichen Geräte, Werkzeuge, Maschinen, Transport-, Betriebs- und Hilfsmittel auf die Baustelle bringen, bereitstellen
und soweit der Geräteeinsatz nicht gesondert berechnet wird betriebsfertig aufstellen einschl. der dafür notwendigen Arbeiten.
- Absperr-, Sicherungs- und Schutzeinrichtungen
- Sämtliche Versorgungseinrichtungen und -leitungen
- alle notwendigen Arbeits- und Schutzgerüste
- Kommunikationseinrichtungen
- Material- und Vorhaltekosten
- Einsatz von Schuttcontainern, einschl. Transport, Vorhaltung, Kipp- und Deponiegebühren
- Arbeitstägliche Säuberungsarbeiten im Arbeitsbereich, auf den Transportwegen und auf dem Baustelleneinrichtungsplatz
- Sicherheitsvorkehrungen und dgl., soweit erforderlich, antransportieren, aufbauen und einrichten.
- Mannschaftscontainer
- Sonstige Container- und Werkzeugdepots und dgl., soweit erforderlich und über die nachfolgend genannten vom AG zur Verfügung gestellten, antransportieren, aufbauen und einrichten.

Auf der Baustelle werden für das Gewerk Betoninstandsetzung vom AG zur Verfügung gestellt (nicht Bestandteil dieser LV Position):
1x Container Bauleitung Firma Betoninstandsetzung
1x Mannschaftcontainer
1x Materialcontainer
WC Gemeinschaftsnutzung

Soweit nicht für bestimmte Leistungen für das Einrichten der Baustelle
gesonderte Positionen im Leistungsverzeichnis enthalten sind, gilt die Pauschale für alle Leistungen sämtlicher Abschnitte des Leistungsverzeichnisses, sowie:
- Hebewerkzeuge
- Baustellenbeleuchtung (hinausgehend über die von ELT bereitgestellt wird),
- die Beseitigung der vom AN verursachten Verschmutzungen öffentlicher Verkehrsflächen, ggf. mehrmals täglich,
- alle Maßnahmen zum Schutz vor Beschädigung der umgebenden Gebäude und Bauteile und Grünanlagen (auch Bäume und Pflanzen)
- alle Maßnahmen, die sich aus der Sicherungspflicht des AN ergeben

Einsatzzeit: Die Baustelleneinrichtung ist für die Dauer der gesamten
vertraglichen Leistungen vorzuhalten.

Kosten des Verbrauchs für Wasser und elektrische Energie trägt der Auftraggeber.

Die HDW-Anlage ist in die entsprechenden EPs einzukalkulieren. Ein mehrfaches An- und Abfahren ist erforderlich und in die EPs einzukalkulieren.
Menge: 1,000 psch

**01.01.0002 Verlängerung Baustelleneinrichtung**
Mehrkosten für eine verlängerte Vorhaltung der Baustelleneinrichtung der Vorposition über die gem. Bauzeitenplan vorgesehene Bauzeit hinaus.
Menge: 1,000 Wo

**01.01.0003 HDW Schmutzwasseraufnahme**
Das bei den Höchstdruckwasserstrahlarbeiten anfallende verschmutzte Brauchwasser durch mobile Vakuum-Pumpanlagen komplett aufnehmen und in Absetzbecken einleiten.
Menge: 1,000 psch

**01.01.0004 HDW Filteranlage**
Filteranlage während der gesamten Höchstdruckwasserstrahl- und Reinigungsarbeiten betreiben.
Anfallendes Wasser sammeln, abpumpen und filtern. Absetzrückstände in bereitstehende Mulden schaffen.
Die Filteranlage wird in Form von Beruhigungs- und Absetzbecken sowie Neutralisationsbecken betrieben. Nachfilterbecken mit Kiesfüllung und Geotextil als Feinfilter ausstatten. Eine regelmäßige Reinigung der Becken, die Wartung und Entleerung der Absetzbecken vom anfallenden Schlamm sowie die Lieferung und Vorhaltung der dazu notwendigen Pumpen sind einzukalkulieren.

Einsatzzeit: während der HDW-Arbeiten, mehrfaches Anrücken ist einzukalkulieren
Menge: 1,000 psch

**01.01.0005 HDW Strahlwasseruntersuchungen**
Das Strahlwasser täglich vor und nach dem Filtervorgang während der gesamten Bauausführung auf Rückstände, Säure und Alkalität (pH-Wert) untersuchen und die Ergebnisse im Bautagebuch protokollieren.
Menge: 1,000 psch

**01.01.0006 HDW Strahlwasser neutralisieren**
Je nach Ergebnis der Strahlwasseruntersuchungen das Wasser neutralisieren und in gefiltertem klaren Zustand ableiten. Die erforderlichen Rohrleitungen sowie die Lieferung und Vorhaltung der dazu notwendigen Pumpen sind einzukalkulieren.
Menge: 1,000 psch

**01.01.0007 HDW Strahlwasser entsorgen**
Wasser nach der Filteranlage aufnehmen, abtransportieren und fachgerecht entsorgen (Nachweis der Entsorgung erforderlich).
Menge: 1,000 psch

**01.01.0008 Entsorg. v. Reinigungswässer/Strahlschutt**
Einrichten und Vorhalten einer Auffangvorrichtung mittels Rinnen, Wannen und Planen, so dass sichergestellt wird, dass sämtliche Reinigungswässer und Strahlmittel etc. aufgefangen und geordnet gesammelt werden können. Es ist hierzu Sorge zu tragen, dass kein Reinigungswasser oder Strahlmittel unkontrolliert in den Untergrund gelangt. Einrichten und Vorhalten für die gesamte Bauzeit einer Pumpen- und Filteranlage, damit die Reinigungswässer gesammelt und aufbereitet nach Schadstoffgehalt etc. entsorgt werden können.

Kosten für die Untersuchung der Reinigungswässer und Abfallstoffe auf schädigende Inhalte etc. in gesonderter Position.

Der AN hat vor Beginn der Instandsetzungsmaßnahmen die zuständigen Behörden der Gemeinden über die Durchführung der Reinigungsarbeiten zu verständigen und die entsprechende Genehmigung einzuholen. Die Kosten für die weitere Entsorgung der Abfallstoffe und Reinigungswässer, soweit sie nicht aufgrund einer Unbedenklichkeitsbescheinigung in das Kanalsystem eingeleitet werden können, werden hiervon getrennt dem AN auf Nachweis durch die Entsorgungsstelle vom AG vergütet
Menge: 1,000 psch

**01.01.0009 Schutzmaßnahmen angrenzende Bauteile insbesondere Holzgitterschale**
Schutz angrenzender Bauteile wie z.B. Türen, Geländer (steht unter Denkmalschutz), Glaskonstruktionen, nicht zu bearbeitende Bereiche o.ä.  und Räume mittels PE-Folien, Kunststoffplanen und Hartfaserplatten inkl. aller notwendiger Befestigungsmittel.

Der Schutz der Holzgitterschale mit Befestigungspunkten auf den Betonrändern/ Streifenfundamenten ist vorzusehen, damit das Holzgitter durch die Strahlarbeiten und Beschichtungsarbeiten nicht beschädigt wird (eine kurzzeitige Durchfeuchtung ist unproblematisch).
Die Art des Schutzes ist nach Wahl des AGs vorzusehen. Seitens der Planung wird eine feste PE Folie inkl. aller notwendiger Befestigungsmittel als geeignet erachtet (alternativ Hartfaserplatten).
Menge: 1,000 psch

**01.01.0010 Fahrbares Gerüst**
Rollgerüst 200 kg/ b = 0,70 m / DIN 4422-1 und DIN 18451

Eine fahrbare Arbeitsbühne als Arbeitsgerüst nach DIN 4422: Gerüstgruppe: 3, Nutzgewicht 200 kg/m2 Gerüstbreite: 0,70 m und DIN 18451-Gerüstarbeiten, sowie den geltenden Sicherheitsvorschriften vorhalten, inklusive mehrfaches Auf-, Um- und Abbauen

Inklusive Ausleger zur seitlichen Abstützung, Seitenschutz und Leiteraufgang, für die Dauer dieser Baumaßnahme.

Lastklasse: 3 (gleichmäßig verteilte Last max. 2kN/m²)
Länge: bis 5,00 m
zu bearbeitende Fläche: >3,5m bis 6,0 m
Breite: mindestens 90cm

Anzahl der einzusetzenden Gerüste obliegt dem AN

Vorhaltedauer: gesamte Bauzeit der Betoninstandsetzung
Menge: 1,000 psch

**01.01.0011 Herstellen einer Musterfläche**
Herstellung einer Musterfläche mit den Leistungen aus den
Positionen "Untergrundvorbereitung", "Feinspachtelung" und "Oberflächenschutzsystem" an einer
dem AN zugewiesenen Außenwandstelle auf der Baustelle.

Ziel ist es festzustellen, ob mit dem OS5-System der Erhalt der Holzschaloptik im Bereich des Betriebshofes/ Eingang große Halle möglich ist,

Größe ca. 100x100cm

Die beanstandungsfreie Musterfläche dient als Maßstab für die komplett zu erstellende Sichtbetonqualität des vorbeschriebenen großflächigen Oberflächenschutzsystems, letztere darf somit in Qualität
und Optik nicht minderwertiger sein als die Musterfläche.
Menge: 1,000 Stck

**01.01.0012 Absperrmaßnahmen**
Die zu beschichtenden Flächen sind durch Spannen von rot-weißen Kunststoffbändern vor unbefugtem Betreten und Befahren abzugrenzen. An den Sperrbändern sind Warnhinweise mit dem Datum der frühestmöglichen mechanischen Belastbarkeit anzubringen.
Menge: 1,000 psch

**01.01.0013 Beräumen der Baustelle**
Beräumen der Baustelle und der eigener Lagerflächen nachBeendigung der Instandsetzungsarbeiten. Wiederherstellung des ursprünglichen bzw. ordnungsgemäßen Zustandes der Oberflächen und des Umfeldes im Bereich des Baustelleneinrichtungsplatzes.
Abtransport sämtlicher eigener Materialien, Geräte, Maschinen und
Container. Beseitigung von Befestigungen der Lager- und  Arbeitsplätze sowie Einbauten der Baustelleneinrichtungen und Verunreinigungen.
Menge: 1,000 psch

#### 01.02 Fassadengerüst Betriebshof

*Hinweis: Hinweistext*
Das Fassadengerüst ist zur Ausführung der Betoninstandsetzungsarbeiten vorzusehen. Zusätzlich sind die Ebenen so einzurichten, dass am oberen Wandende die Membran von der Wand gelöst werden kann.

siehe Anlage 5

**01.02.0001 Erstellen Abbau Arbeitsgerüst Standgerüst längenorientiert**
Erstellen und Abbauen Arbeitsgerüst DIN EN 12811-1, Gebrauchsüberlassung wird gesondert vergütet,
Standgerüst, längenorientiert, Fassadengerüst DIN EN 12810-1, Lastklasse 3 (2 kN/m2), Breitenklasse SW09, Höhenklasse H 1, alle Gerüstlagen genutzt, genutzte Gerüstlagen mit zusätzlichem wandseitigem Seitenschutz,
verankern, Befestigung in der Tragkonstruktion der Fassade aus Beton,
Einrüstung für Mauer- und Betonarbeiten, an senkrechten, im Grundriss gekrümmten Bauwerksaußenflächen, mit Vor- und Rücksprüngen, Abbau zeitlich gestaffelt in 2 Höhenabschnitten, aufstellen auf Gelände, Höhe der obersten Gerüstlage 6 m, Standfläche geneigt, über Lastverteiler belastbar.

Grundvorhaltezeit: 4 Wochen
Menge: 270,000 m²

**01.02.0002 Gebrauchsüberlassung Fassadengerüst**
Gebrauchsüberlassung über Grundeinsatzzeit hinaus für Arbeitsgerüst DIN EN 12811-1,
Standgerüst, längenorientiert, Fassadengerüst DIN EN 12810-1, Lastklasse 3 (2 kN/m2), Breitenklasse SW09, Höhenklasse H 1, alle Gerüstlagen genutzt, genutzte Gerüstlagen mit zusätzlichem wandseitigem Seitenschutz, zusätzlicher wandseitiger Seitenschutz wird gesondert vergütet,
Einrüstung für Mauer- und Betonarbeiten, an senkrechten Bauwerksaußenflächen, Höhe der obersten Gerüstlage 7 m, über Lastverteiler belastbar.

Abrechnung m²Wo über die Grundvorhaltezeit hinaus

8 Wochen x 270m² = 2160 m²Wo
Menge: 2160,000 m²Wo

**01.02.0003 Seitenschutz**
Seitenschutz DIN EN 12811-1, an einer Gerüstlage, aufbauen, Abbau und Gebrauchsüberlassung werden gesondert vergütet, Höhe der Gerüstlage bis 7 m.

Grundvorhaltezeit: 4 Wochen
Menge: 220,000 m

**01.02.0004 Gebrauchsüberlassung Seitenschutz**
Gebrauchsüberlassung Seitenschutz

Abrechnung in mWo

8 Wochen x 220m = 1.720 mWo
Menge: 1720,000 mWo

**01.02.0005 Gerüstabdeckung zum Schutz**
Schutznetze/ geschlossene Delta-Planen oder
gleichwertig als Spritz- und Staubschmutz sowie als Schutz vor Steinschlag, aufbauen und entfernen,

Einbauhöhe bis 7 m über Gelände

Grundvorhaltezeit: 4 Wochen
Menge: 270,000 m²

**01.02.0006 Gebrauchsüberlassung Gerüstabdeckung**
Gebrauchsüberlassung Gerüstabdeckung

Abrechnung m²Wo über die Grundvorhaltezeit hinaus

8 Wochen x 270m² = 2160 m²Wo
Menge: 2160,000 m²Wo

#### 01.03 Prüfungen und Untersuchungen

**01.03.0001 Fremdüberwachung**
Überwachung durch eine dafür anerkannte Überwachungsstelle gemäß DAfStb-Instandsetzungsrichtlinie und TR Instandhaltung.
Menge: 1,000 psch

**01.03.0002 Entnahme von Rissbohrkernen**
Entnahme von Bohrkernen zur Feststellung der Risstiefe vor Beginn der Instandsetzungsarbeiten sowie zur Überprüfung einer erfolgreichen Rissverfüllung nach Beendigung der Maßnahme.
Eine Bewehrungsortung ist vor Entnahme vorzunehmen, so dass keine Bewehrung zerstört wird.
Die Entnahmestelle ist fachgerecht mit Mörtel zu verschließen.
Durchmesser: 50 mm
Menge: 5,000 St

**01.03.0003 Entnahme von Bohrkernen und Druckfestigkeitsprüfung**
Entnahme von Bohrkernen zur Feststellung der Druckfestigkeit nach DIN 1048, Teil 2 inkl Vorarbeiten zur Prüfung.
Eine Bewehrungsortung ist vor Entnahme vorzunehmen, so dass keine Bewehrung zerstört wird.
Ergebnis in Prüfbericht dokumentieren.
Entnahmestelle ist fachgerecht mit Mörtel zu verschließen.
Durchmesser: 100 mm (in Absprachen mit Planer auch 50mm)
Menge: 3,000 St

**01.03.0004 Bestimmen des Chloridgehalts**
Bestimmen des Chloridgehaltes bezogen auf die Zementmasse. Feststellung von evtl. Chloriden (Tausalzen) durch ein Labor. Eine Chloridkonzentration von weniger als 0,5 % ist für die bearbeiteten und behandelten Flächen nachzuweisen.
Entnahme und Verpackung von Bohrmehlproben zur Bestimmung des Chloridgehaltes je Entnahmestelle und Entnahmetiefe.
Anschließender nasschemischer Aufschluss und Bestimmung des Chloridgehaltes gemäß den Angaben des DAfStb Heft 401.
Der Aufwand für Protokollierung und tabellarische Listung der Ergebnisse ist anteilig mit einzurechnen.
Menge: 10,000 St

**01.03.0005 Prüfen der Karbonatisierungstiefe**
Karbonatisierungstiefe durch Ansprühen frischer Ausbruchstellen mit Phenolphtaelin-Lösung nach RiLi-SIB, Teil 3, Abschnitt 3.1.1, Zeile 4 messen.
Das Ergebnis ist zu protokollieren.
Bauteil in Abstimmung mit der örtlichen Bauleitung.
Menge: 15,000 St

**01.03.0006 Überprüfen der Feuchtigkeit des Untergrundes**
Feuchtigkeit des Untergrundes im Beisein der Bauleitung mit einem CM-Gerät überprüfen einschl. Protokollierung der Ergebnisse
Menge: 15,000 St

**01.03.0007 Bestimmung Rautiefe Wandflächen**
Bestimmung der Rautiefe, Bauteil flächenorientiert, Fläche senkrecht, Protokollieren der Ergebnisse durch Eintragen in Pläne, vom AG gestellt.

- an Wandflächen mit Betondeckungserhöhung und SRM-Auftrag zur Überprfung der einzuhaltenden Rauigkeitsklasse Rt1,0
Menge: 6,000 St

**01.03.0008 Bestimmen der Schichtdicken**
Bestimmen der Schichtdicken an den aufgebrachten Oberflächenschutzsystemen durch Gitterschnittverfahren
Menge: 15,000 St

**01.03.0009 Prüfung der Oberflächenzugfestigkeit**
Ermittlung der Oberflächenzugfestigkeit/ des vorbereiteten Betonuntergrundes mit einer transportablen Zugvorrichtung nach EN 10002-2 und EN 10002-4 und mindestens der Klasse 2 zugeordnet (Prüfungen u.a. nach Teil 3 der RiLi-SIB).

Die Ergebnisse sind beispielsweise im Formblatt ZTV-ING, Teil 1, Abschnitt 3, Formblatt B 1.3.2 zu protokollieren.

Die Prüfungen sind allen mit Oberflächenschutzsystem zu versehenden Flächen durchzuführen
Menge: 20,000 St

#### 01.04 Wandflächen innen z.T. Denkmalschutz -nur Einzelschadstellen

*Hinweis*
Sichtbare Wandflächen innen mit Holzschalungsoptik.

**01.04.0001 Untersuchungen Betonoberfläche - Wandflächen**
Absuchen der Betonflächen nach Augenschein und durch Abklopfen mit dem Hammer auf Hohlstellen, Ausbrüche, Fehlstellen oder Risse, Schadstellen und Risse am Bauteil kennzeichnen, und in Plänen dokumentieren.
Menge: 150,000 m²

**01.04.0002 Kraftschlüssiges Schließen von Rissen in Wänden - Injektion mit Bohrpackern**
Kraftschlüssige Rissinjektion ab einer Rissbreite von >= 0,3 mm mit einem lösemittelfreien nicht pigmentierten sehr niedrigviskosen zweikomponentigen Epoxidharz (EP) mittels Druckkessel oder Airlessgerät gem. RiLi-SIB einschließlich Nachinjektion innerhalb der Verarbeitungszeit des Injektionsmaterials.
Alle Nebenleistungen wie Verdämmen, Setzen der Packer (Einfüllstutzen), Entfernen der Packer und des Verdämmmaterials nach Beendigung der Rissinjektion sowie das Schließen der Packerlöcher mit einem kunstoffmodifizierten Zementmörtel (PCC) sind in den Einheitspreis einzukalkulieren.

Vor Bearbeitung der Risse sind die zu verpressenden Risse zu markieren, damit das Verpressen durch die Fachbauüberwachung frei gegeben werden kann.

Die Abrechnung erfolgt pro m Riss,
durchgehende Risse werden nur einmal berechnet

Verbrauch: bis 1,0 kg/m

Produkt gemäß TR IH/ RiLi-SIB.
Menge: 3,000 m

**01.04.0003 Dehnfähiges Schließen von Rissen mit Bohrpackern**
Dehnfähige Rissinjektion eines Füllguts auf Basis von Polyurethanharzen (PU) mittels Druckkkessel oder Airlessgerät gem. RiLi-SIB einschließlich Nachinjektion innerhalb der Verarbeitungszeit des Injektionsmaterials. Alle Nebenleistungen wie Verdämmen, Setzen der Packer (Einfüllstutzen), Entfernen der Packer und des Verdämmmaterial nach Beendigung der Rissinjektion sowie das Schließen der Packerlöcher mit einem kunststoffmodifizierten Zementmörtel sind in den Einheitspreis einzukalkulieren.

Vor Bearbeitung der Risse sind die zu verpressenden Risse zu markieren, damit das Verpressen durch die Fachbauüberwachung frei gegeben werden kann.

Die Abrechnung erfolgt pro m Riss.

Bauteile: Aussenwandflächen
Verbrauch: bis 1,0 kg/m

Produkt gemäß TR IH/ RiLi-SIB.
Menge: 1,000 m

**01.04.0004 Mehrverbrauch an Injektionsfüllgut**
Mehrverbrauch an Injektionsfüllgut. Nachweis erfolgt über Lieferschein und Baustellendokumentation. Der Mehrverbrauch ist dem Auftraggeber umgehend schriftlich anzuzeigen.
Menge: 5,000 kg

**01.04.0005 Instandsetzung von Schad- / Fehlstellen im Beton 0,01 - 0,05 m²**
Instandsetzung von Betonabplatzungen, Poröse Betonoberflächen mit/ ohne freiliegender Bewehrung gemäß RiLi-SIB und TR Instandhaltung:

- Abstemmen aller losen und schadhaften Betonteile unter Erhalt der Bewehrung
- Untergrundvorbereitung durch geeignetes Strahlen (HDW/ Feuchtstrahlen mit festen Strahlmitteln)
- Reprofilieren mit Betonersatz aus RM im Handauftrag, einschließlich Auftragen einer Haftbrücke im System sowie einer sorgfältigen Nachbehandlung

- XALL, XSTAT, XC3, XC4
- Erzeugnis im System geprüft
- Schichtdicke bis 10cm
- Schadstellengröße bis 0,05m²
- Oberfläche abziehen/ glätten

Das Entrosten der Bewehrung und der Auftrag einer Korrosionsschutzbeschichtung auf freigelegte Bewehrungsstähle ist nachfolgend in gesonderten Positionen ausgeschrieben

Aufmaß und Abrechnung erfolgen über Summe (Stk.) der Einzelschäden
Menge: 25,000 St

**01.04.0006 Instandsetzung von Schad- / Fehlstellen im Beton 0,05 - 0,1 m²**
Wie vor jedoch Schadstellengröße >0,05m² bis 0,1m²

Aufmaß und Abrechnung erfolgen über Summe (Stk.) der Einzelschäden
Menge: 15,000 St

**01.04.0007 Instandsetzung von Schad- / Fehlstellen im Beton 0,1 - 0,5 m²**
Wie vor jedoch Schadstellengröße >0,1m² bis 0,5m²

Aufmaß und Abrechnung erfolgen über Summe (Stk.) der Einzelschäden
Menge: 5,000 St

**01.04.0008 Instandsetzung von Schad- / Fehlstellen im Beton 0,5 - 1,0 m²**
Wie vor jedoch Schadstellengröße >0,5m² bis 1,0m²

AAufmaß und Abrechnung erfolgen über Summe (Stk.) der Einzelschäden
Menge: 3,000 St

**01.04.0009 Instandsetzungen von Betonierfehlern/ Kiesnestern**
Unter Betonierfehlern zusammengefasst versteht der Verfasser des Leistungsverzeichnisses folgende Schadensbilder:

- Kiesnester
- Schüttfugen im Deckenbereich
- Poröse Betonoberflächen ohne freiliegende Bewehrung
- Hohlräume aufgrund unzureichender Verdichtung mit freiliegender Bewehrung
- nicht fachgerecht zurückgebaute Verpressstellen

Die Instandsetzung der vorgenannten Bereiche ist gemäß RiLi- SIB wie folgt auszuführen:

- Abstemmen aller loser und schadhaften Betonteile unter Erhalt der Bewehrung
- Untergrundvorbereitung durch geeignetes Strahlen (HDW/ Feuchtstrahlen mit festen Strahlmitteln)
- Händisches Reprofilieren der Fehlstellen mit einem kunststoffmodifiziertem Zementmörtel (PCC) einschließlich Auftragen einer Haftbrücke im System sowie einer sorgfältigen Nachbehandlung bzw. bei großflächigen und tiefen Schadstellen mit einem Spritzbeton nach DIN 18551 oder einem Spritzmörtel (SPCC) nach Wahl des AG
- Tiefe der Fehlstelllen bis 5 cm
- XALL, XSTAT, XC4

Das Entrosten der Bewehrung und der Auftrag einer Korrosionsschutzbeschichtung auf freigelegte Bewehrungsstähle ist nachfolgend in gesonderter Position ausgeschrieben
Menge: 5,000 m²

**01.04.0010 Entrosten von Bewehrungsstählen SA 2 1/2**
Freigelegte Bewehrungsstähle (alle Durchmesser) durch geeignetes Verfahren (z.B. Strahlen/ Feuchtstrahlen mit festen Strahlmitteln) entrosten (Reinheitsgrad SA 2 ½ nach DIN EN ISO 12944-4) einschließlich Entstauben durch Abblasen mit ölfreier Druckluft und fachgerechter Entsorgung des anfallenden Strahlguts.

Das Aufmaß und die Abrechnung erfolgt über die Summe der Einzellängen. Doppelstäbe werden als ein Stab abgerechnet.
Menge: 50,000 m

**01.04.0011 Korrosionsschutz der Bewehrung**
Aufbringen einer mineralischen Korrosionsschutzbeschichtung in zwei Arbeitsgängen auf die freigelegten zu entrosteten Bewehrungsstähle (alle Durchmesser)

Das Aufmaß und die Abrechnung erfolgt über die Summe der Einzellängen. Doppelstäbe werden als ein Stab abgerechnet.

Anforderungen an das Produkt:
Zementgebundenes kunststoffmodifiziertes einkomponentiges Material deren Verträglichkeit mit den zur Anwendung kommenden Mörtelsystemen nachgewiesen sein muss.
Menge: 50,000 m

#### 01.05 Außenwandflächen im Erdreich

*Hinweis*
Zu Wänden im Erdreich:
Die Aushubarbeiten an der Rückseite der großen Halle bzw. "Banane" werden durch das Gewerk Erdarbeiten auf ca. h=1,5m bis 1,75m vorgenommen. Die erforderlichen intensiven Abstimmungen sind in die Preise einzukalkulieren.

Das vorliegende Gelände ist bei der Kalkulation der Einzelpositionen zu berücksichtigen.

**01.05.0001 Untersuchungen Betonoberfläche - Wandflächen**
Absuchen der Betonflächen nach Augenschein und durch Abklopfen mit dem Hammer auf Hohlstellen, Ausbrüche, Fehlstellen oder Risse, Schadstellen und Risse am Bauteil kennzeichnen, und in Plänen dokumentieren.
Menge: 170,000 m²

**01.05.0002 Untergrundvorbereitung Betonoberflächen**
Betonflächen vollständig mittels geeigneten Strahlverfahren (HDW/ Feuchtstrahlen mit festen Strahlmitteln) so behandeln, dass vorhandene Zementschlämme, lose Teile, Altanstriche vollständig entfernt werden und eine saubere ausreichend raue und tragfähige Betonoberfläche verbleibt.
Nach der Vorbereitung des Untergrundes muss dieser mindestens die Oberflächenzugfestigkeit aufweisen, die der weitere Systemaufbau erfordert, mindestens jedoch die Anforderungswerte gem. RiLi-SIB.
Randbereiche sind maschinell von Hand nachzuarbeiten.
Die Flächen sind anschließend mit Druckluft und Druckwasser zu reinigen.
Die Leistung versteht sich inklusive fachgerechter Entsorgung des anfallenden Strahlguts.

Alle Wand- und Stützenflächen mit geschädigten Sockelbereichen
Menge: 170,000 m²

**01.05.0003 Kraftschlüssiges Schließen von Rissen in Wänden - Injektion mit Bohrpackern**
Kraftschlüssige Rissinjektion ab einer Rissbreite von >= 0,3 mm mit einem lösemittelfreien nicht pigmentierten sehr niedrigviskosen zweikomponentigen Epoxidharz EP) mittels Druckkessel oder Airlessgerät gem. RiLi-SIB einschließlich Nachinjektion innerhalb der Verarbeitungszeit des Injektionsmaterials.
Alle Nebenleistungen wie Verdämmen, Setzen der Packer (Einfüllstutzen), Entfernen der Packer und des Verdämmmaterials nach Beendigung der Rissinjektion sowie das Schließen der Packerlöcher mit einem kunstoffmodifizierten Zementmörtel (PCC) sind in den Einheitspreis einzukalkulieren.

Vor Bearbeitung der Risse sind die zu verpressenden Risse zu markieren, damit das Verpressen durch die Fachbauüberwachung frei gegeben werden kann.

Die Abrechnung erfolgt pro m Riss,
durchgehende Risse werden nur einmal berechnet

Verbrauch: bis 1,0 kg/m

Produkt gemäß TR IH/ RiLi-SIB.
Menge: 20,000 m

**01.05.0004 Dehnfähiges Schließen von Rissen mit Bohrpackern**
Dehnfähige Rissinjektion eines Füllguts auf Basis von Polyurethanharzen (PU) mittels Druckkkessel oder Airlessgerät gem. RiLi-SIB einschließlich Nachinjektion innerhalb der Verarbeitungszeit des Injektionsmaterials. Alle Nebenleistungen wie Verdämmen, Setzen der Packer (Einfüllstutzen), Entfernen der Packer und des Verdämmmaterial nach Beendigung der Rissinjektion sowie das Schließen der Packerlöcher mit einem kunststoffmodifizierten Zementmörtel sind in den Einheitspreis einzukalkulieren.

Vor Bearbeitung der Risse sind die zu verpressenden Risse zu markieren, damit das Verpressen durch die Fachbauüberwachung frei gegeben werden kann.

Die Abrechnung erfolgt pro m Riss.

Bauteile: Wandflächen
Verbrauch: bis 1,0 kg/m

Produkt gemäß TR IH/ RiLi-SIB.
Menge: 5,000 m

**01.05.0005 Zulage für das Verdämmen von Trennrissen in Wänden**
Zulage für das Verdämmen von Trennrissen auf der Rückseite des Bauteils mit einem elastifizierten zweikomponentigen Polyurethanharzspachtel in einer Breite von ca. 10cm.
Die Verdämmung ist so auszubilden, dass die Risswurzel offen bleibt damit verdrängte Luft entweichen und die vollständige Füllung des Risses kontrolliert werden kann.
Menge: 7,000 m

**01.05.0006 Instandsetzung von Schad- / Fehlstellen im Beton 0,01 - 0,05 m²**
Instandsetzung von Betonabplatzungen, Poröse Betonoberflächen mit/ ohne freiliegender Bewehrung gemäß RiLi-SIB und TR Instandhaltung:

- Abstemmen aller losen und schadhaften Betonteile unter Erhalt der Bewehrung
- Untergrundvorbereitung durch geeignetes Strahlen (HDW/ Feuchtstrahlen mit festen Strahlmitteln)
- Reprofilieren mit Betonersatz aus RM im Handauftrag, einschließlich Auftragen einer Haftbrücke im System sowie einer sorgfältigen Nachbehandlung

- XALL, XSTAT, XC2, XC4
- Erzeugnis im System geprüft
- Schichtdicke bis 10cm
- Schadstellengröße bis 0,05m²
- Oberfläche abziehen/ glätten

Das Entrosten der Bewehrung und der Auftrag einer Korrosionsschutzbeschichtung auf freigelegte Bewehrungsstähle ist nachfolgend in gesonderten Positionen ausgeschrieben

Aufmaß und Abrechnung erfolgen über Summe (Stk.) der Einzelschäden
Menge: 30,000 St

**01.05.0007 Instandsetzung von Schad- / Fehlstellen im Beton 0,05 - 0,1 m²**
Wie vor jedoch Schadstellengröße >0,05m² bis 0,1m²

Aufmaß und Abrechnung erfolgen über Summe (Stk.) der Einzelschäden
Menge: 10,000 St

**01.05.0008 Instandsetzung von Schad- / Fehlstellen im Beton 0,1-0,5 m²**
Wie vor jedoch Schadstellengröße >0,1m² bis 0,5m²

Aufmaß und Abrechnung erfolgen über Summe der Einzelschadenflächen
Menge: 4,000 St

**01.05.0009 Instandsetzung von Schad- / Fehlstellen im Beton 0,5-1,0 m²**
Wie vor jedoch Schadstellengröße >0,5m² bis 1,0m²

Aufmaß und Abrechnung erfolgen über Summe der Einzelschadenflächen
Menge: 4,000 St

**01.05.0010 Instandsetzung von Schad- / Fehlstellen im Beton 1,0 - 2,0 m²**
Wie vor jedoch Schadstellengröße 1,0 m² - 2,0 m²

Aufmaß und Abrechnung erfolgen über Summe der Einzelschadenflächen
Menge: 1,000 St

**01.05.0011 Instandsetzungen von Betonierfehlern/ Kiesnestern**
Unter Betonierfehlern zusammengefasst versteht der Verfasser des Leistungsverzeichnisses folgende Schadensbilder:

- Kiesnester
- Schüttfugen im Deckenbereich
- Poröse Betonoberflächen ohne freiliegende Bewehrung
- Hohlräume aufgrund unzureichender Verdichtung mit freiliegender Bewehrung
- nicht fachgerecht zurückgebaute Verpressstellen

Die Instandsetzung der vorgenannten Bereiche ist gemäß RiLi- SIB wie folgt auszuführen:

- Abstemmen aller loser und schadhaften Betonteile unter Erhalt der Bewehrung
- Untergrundvorbereitung durch geeignetes Strahlen (HDW/ Feuchtstrahlen mit festen Strahlmitteln)
- Händisches Reprofilieren der Fehlstellen mit einem kunststoffmodifiziertem Zementmörtel (PCC) einschließlich Auftragen einer Haftbrücke im System sowie einer sorgfältigen Nachbehandlung bzw. bei großflächigen und tiefen Schadstellen mit einem Spritzbeton nach DIN 18551 oder einem Spritzmörtel (SPCC) nach Wahl des AG
- Tiefe der Fehlstellen bis 10 cm

Das Entrosten der Bewehrung und der Auftrag einer Korrosionsschutzbeschichtung auf freigelegte Bewehrungsstähle ist nachfolgend in gesonderter Position ausgeschrieben
Menge: 5,000 m²

**01.05.0012 Entrosten von Bewehrungsstählen SA 2 1/2**
Freigelegte Bewehrungsstähle (alle Durchmesser) durch geeignetes Verfahren (z.B. Strahlen/ Feuchtstrahlen mit festen Strahlmitteln) entrosten (Reinheitsgrad SA 2 ½ nach DIN EN ISO 12944-4) einschließlich Entstauben durch Abblasen mit ölfreier Druckluft und fachgerechter Entsorgung des anfallenden Strahlguts.

Das Aufmaß und die Abrechnung erfolgt über die Summe der Einzellängen. Doppelstäbe werden als ein Stab abgerechnet.
Menge: 55,000 m

**01.05.0013 Korrosionsschutz der Bewehrung**
Aufbringen einer mineralischen Korrosionsschutzbeschichtung in zwei Arbeitsgängen auf die freigelegten zu entrosteten Bewehrungsstähle (alle Durchmesser)

Das Aufmaß und die Abrechnung erfolgt über die Summe der Einzellängen. Doppelstäbe werden als ein Stab abgerechnet.

Anforderungen an das Produkt:
Zementgebundenes kunststoffmodifiziertes einkomponentiges Material deren Verträglichkeit mit den zur Anwendung kommenden Mörtelsystemen nachgewiesen sein muss.
Menge: 55,000 m

**01.05.0014 Kantenreprofilierung Wand- und Stützenbereiche**
Reprofilierung von ausgebrochenen Kanten, Tropfkanten und Abfasungen mit kunststoffmodifiziertem Zementmörtel (RM)  als Betonersatz durch:
- ausreichendes Vornässen
- Einbringen einer mineralischen Haftbrücke in die mattfeuchte Ausbruchstelle
- Einbringen des Reprofilierungsmörtel
in die frische Haftbrücke
- verdichten und rauh abziehen
- über 5 cm mehrlagiges Aufbringen
 Bauteil:
 Verbrauch, Verarbeitung, Nachbehandlung
gemäß Technischem Merkblatt.

Anforderung an das Produkt:
CE-Kennzeichnung gemäß DIN EN 1504-3.
Gültiges Allgemeines bauaufsichtliches Prüfzeugnis nach
Instandsetzungs-Richtlinie 2001-10.

Angebotspreis je lfdm Kante unabhängig von der Anzahl der Fasen.
Menge: 35,000 m

**01.05.0015 Oberflächenschutz OS5b - erdberühte Wände Rückseite Banane und Streifenfundamente**
Beschichtung mit geringer Rissüberbrückungsfähigkeit für nicht begeh- und befahrbare Flächen gemäß DAfStb-Instandsetzungsrichtlinie und TR Instandhaltung, als Oberflächenschutzsystem OS 5b (OS D I),
Bauteil Wände / Fundamente im Erdreich, ohne Altbeschichtung, inkl. Kratzspachtelung mit kunsstoffmodifizierter Spachtelmasse, Beschichtung mit Polymer/Zement-Gemisch in mind. 2 Arbeitsgängen,

1. Arbeitsgang: Kratzspachtelung
weitere Arbeitsgänge: Abdichtung

Mindestrautiefe RT0,3,
Mindestschichtdicke >=2000μm bzw. gem. Prüfzeugnis

Verbrauch: abhängig vom Untergrund und Produkt nach Angabe des Herstellers

Anforderungen an das Produkt:
- wasserdampfdiffusionsfähig
- Material muss einem Wasserdruck von >2 m Wassersäule standhalten
- Grundprüfung nach ZTV-SIB
Menge: 170,000 m²

**01.05.0016 Schutzlage über der Abdichtung Wand im Erdreich**
Schutzlage für Abdichtung erdberührter Wände DIN 18533-1 und DIN 18533-2, aus Noppenbahn mit Gleit-, Schutz- und Lastverteilungsschicht, lose verlegen.
Menge: 170,000 m²

**01.05.0017 Hohlkehle herstellen Boden Beton/Mörtel**
Hohlkehle herstellen, Bauteil Boden, mit kunststoffmodifiziertem Instandsetzungsbeton/-mörtel (RM), einschl. Haftbrücke, Schenkellänge: ca. 30 x 30 mm
Menge: 25,000 m

#### 01.06 Bewitterte Außenwandflächen sowie Flächen von Betonrändern über GOK

*Hinweis*
Alle außenliegenden Wände über der Geländeoberkante.
Der Bestandsbeton kann nach Bestandsunterlagen mit B300 (C20/25) beschrieben werden.

Hinweis zur Schnittstelle am oberen Wandende:
Der Rückbau der Membran für die Erreichbarkeit der Betonflächen erfolgt durch das Gewerk Holzbau.

Das vorliegende Gelände ist bei der Kalkulation der Einzelpositionen zu berücksichtigen.

siehe Anlage 5

**01.06.0001 Untersuchungen Betonoberfläche - Wandflächen**
Absuchen der Betonflächen nach Augenschein und durch Abklopfen mit dem Hammer auf Hohlstellen, Ausbrüche, Fehlstellen oder Risse, Schadstellen und Risse am Bauteil kennzeichnen, und in Plänen dokumentieren.
Menge: 275,000 m²

**01.06.0002 Untergrundvorbereitung Betonoberflächen**
Betonflächen vollständig mittels geeigneten Strahlverfahren (HDW/ Feuchtstrahlen mit festen Strahlmitteln) so behandeln, dass vorhandene Zementschlämme, lose Teile, Altanstriche vollständig entfernt werden und eine saubere ausreichend raue und tragfähige Betonoberfläche verbleibt.
Nach der Vorbereitung des Untergrundes muss dieser mindestens die Oberflächenzugfestigkeit aufweisen, die der weitere Systemaufbau erfordert, mindestens jedoch die Anforderungswerte gem. RiLi-SIB.
Randbereiche sind maschinell von Hand nachzuarbeiten.
Die Flächen sind anschließend mit Druckluft und Druckwasser zu reinigen.
Die Leistung versteht sich inklusive fachgerechter Entsorgung des anfallenden Strahlguts.
Menge: 100,000 m²

**01.06.0003 Untergrundvorbereitung Betonoberflächen RT 1,0 für SRM**
Betonflächen vollständig mittels geeigneten Strahlverfahren (HDW Strahlen, Druckluftstrahlen mit festen Strahlmitteln oder nach Wahl das AN in Abstimmung mit dem AG) so behandeln, dass vorhandene Zementschlämme, lose Teile, Altanstriche vollständig entfernt werden und eine saubere ausreichend raue und tragfähige Betonoberfläche verbleibt.

Randbereiche sind maschinell von Hand nachzuarbeiten.
Die Flächen sind anschließend mit Druckluft und Druckwasser zu reinigen.

Rautiefenklasse RT 1,0

Die Altbetonklasse kann für die Untergrundvorbereitung mit A4 angenommen werden.

Die Leistung versteht sich inklusive Sammeln und fachgerechter Entsorgung des anfallenden Strahlguts und Strahlwassers.
Menge: 175,000 m²

**01.06.0004 Kraftschlüssiges Schließen von Rissen in Wänden mit Bohrpackern**
Kraftschlüssige Rissinjektion ab einer Rissbreite von >= 0,3 mm mit einem lösemittelfreien nicht pigmentierten sehr niedrigviskosen zweikomponentigen Epoxidharz (EP) mittels Druckkessel oder Airlessgerät gem. RiLi-SIB einschließlich Nachinjektion innerhalb der Verarbeitungszeit des Injektionsmaterials.
Alle Nebenleistungen wie Verdämmen, Setzen der Packer (Einfüllstutzen), Entfernen der Packer und des Verdämmmaterials nach Beendigung der Rissinjektion sowie das Schließen der Packerlöcher mit einem kunstoffmodifizierten Zementmörtel (PCC) sind in den Einheitspreis einzukalkulieren.

Vor Bearbeitung der Risse sind die zu verpressenden Risse zu markieren, damit das Verpressen durch die Fachbauüberwachung frei gegeben werden kann.

Die Abrechnung erfolgt pro m Riss, durchgehende Risse werden nur einmal berechnet

Verbrauch: bis 1,0 kg/m

Produkt gemäß TR IH/ RiLi-SIB.
Menge: 30,000 m

**01.06.0005 Dehnfähiges Schließen von Rissen mit Bohrpackern**
Alternativ zum kraftschlüssigen Schließen der Risse dehnfähige Verbindung der Rissufer durch Injektion eines Füllguts auf Basis von Polyurethanharzen (PU) mittels Druckkkessel oder Airlessgerät gem. RiLi-SIB einschließlich Nachinjektion innerhalb der Verarbeitungszeit des Injektionsmaterials. Alle Nebenleistungen wie Verdämmen, Setzen der Packer (Einfüllstutzen), Entfernen der Packer und des Verdämmmaterial nach Beendigung der Rissinjektion sowie das Schließen der Packerlöcher mit einem kunststoffmodifizierten Zementmörtel sind in den Einheitspreis einzukalkulieren.

Vor Bearbeitung der Risse sind die zu verpressenden Risse zu markieren, damit das Verpressen durch die Fachbauüberwachung frei gegeben werden kann.

Die Abrechnung erfolgt pro m Riss.

Bauteile: Aussenwandflächen
Verbrauch: bis 1,0 kg/m
Menge: 12,000 m

**01.06.0006 Zulage für das Verdämmen von Trennrissen in Wänden**
Zulage für das Verdämmen von Trennrissen auf der Rückseite des Bauteils mit einem elastifizierten zweikomponentigen Polyurethanharzspachtel in einer Breite von ca. 10cm.
Die Verdämmung ist so auszubilden, dass die Risswurzel offen bleibt damit verdrängte Luft entweichen und die vollständige Füllung des Risses kontrolliert werden kann.
Menge: 12,000 m

**01.06.0007 Instandsetzung von Schad- / Fehlstellen im Beton 0,01 - 0,05 m²**
Instandsetzung von Betonabplatzungen, Poröse Betonoberflächen mit/ ohne freiliegender Bewehrung gemäß RiLi-SIB und TR Instandhaltung:

- Abstemmen aller losen und schadhaften Betonteile unter Erhalt der Bewehrung
- Untergrundvorbereitung durch geeignetes Strahlen (HDW/ Feuchtstrahlen mit festen Strahlmitteln)
- Reprofilieren mit Betonersatz aus RM im Handauftrag, einschließlich Auftragen einer Haftbrücke im System sowie einer sorgfältigen Nachbehandlung

- XALL, XSTAT, XC4
- Erzeugnis im System geprüft
- Schichtdicke bis 10cm
- Schadstellengröße bis 0,05m²
- Oberfläche abziehen/ glätten

Das Entrosten der Bewehrung und der Auftrag einer Korrosionsschutzbeschichtung auf freigelegte Bewehrungsstähle ist nachfolgend in gesonderten Positionen ausgeschrieben

Aufmaß und Abrechnung erfolgen über Summe (Stk.) der Einzelschäden
Menge: 15,000 St

**01.06.0008 Instandsetzung von Schad- / Fehlstellen im Beton 0,05 - 0,1 m²**
Wie vor jedoch Schadstellengröße >0,05m² bis 0,1m²

Aufmaß und Abrechnung erfolgen über Summe (Stk.) der Einzelschäden
Menge: 10,000 St

**01.06.0009 Instandsetzung von Schad- / Fehlstellen im Beton 0,1-0,5 m²**
Wie vor jedoch Schadstellengröße >0,1m² bis 0,5m²

Aufmaß und Abrechnung erfolgen über Summe (Stk.) der Einzelschäden
Menge: 5,000 St

**01.06.0010 Instandsetzung von Schad- / Fehlstellen im Beton 0,5-1,0 m²**
Wie vor jedoch Schadstellengröße >0,5m² bis 1,0m²

Aufmaß und Abrechnung erfolgen über Summe (Stk.) der Einzelschäden
Menge: 3,000 St

**01.06.0011 Instandsetzungen von Betonierfehlern/ Kiesnestern**
Unter Betonierfehlern zusammengefasst versteht der Verfasser des Leistungsverzeichnisses folgende Schadensbilder:

- Kiesnester
- Schüttfugen im Deckenbereich
- Poröse Betonoberflächen ohne freiliegende Bewehrung
- Hohlräume aufgrund unzureichender Verdichtung mit freiliegender Bewehrung
- nicht fachgerecht zurückgebaute Verpressstellen

Die Instandsetzung der vorgenannten Bereiche ist gemäß RiLi-SIB und TR Instandhaltung wie folgt auszuführen:

- Abstemmen aller loser und schadhaften Betonteile unter Erhalt der Bewehrung
- Untergrundvorbereitung durch geeignetes Strahlen (HDW/ Feuchtstrahlen mit festen Strahlmitteln)
- Händisches Reprofilieren der Fehlstellen mit einem kunststoffmodifiziertem Zementmörtel (PCC) einschließlich Auftragen einer Haftbrücke im System sowie einer sorgfältigen Nachbehandlung

Das Entrosten der Bewehrung und der Auftrag einer Korrosionsschutzbeschichtung auf freigelegte Bewehrungsstähle ist nachfolgend in gesonderter Position ausgeschrieben
Menge: 17,000 m²

**01.06.0012 Instandsetzung von Bauteilen mit zu geringer Betondeckung im Handauftrag**
Die Instandsetzung von Betonflächen mit unzureichender Betonüberdeckung ist außerhalb des definierten Bereiches für den SRM-Auftrag wie folgt auszuführen:

- Ggfs. freiliegende bzw. sich abzeichnende korrodierte Bewehrungsstähle ca. 15 mm über die Korrosionsgrenzen hinaus freilegen
- Untergrundvorbereitung durch geeignetes Strahlen (HDW/ Feuchtstrahlen mit festen Strahlmitteln)
- Reprofilierung mit einem kunststoffmodifiziertem Zementmörtel (RM), Beanspruchungsklasse M3 einschließlich Auftragen einer Haftbrücke im System sowie einer sorgfältigen Nachbehandlung (Schichtdicke nach örtlicher Erfordernis)
- XALL, XSTAT, XC4

Das ggfs. erforderliche Entrosten der Bewehrung und der Auftrag einer Korrosionsschutzbeschichtung auf freigelegte Bewehrungsstähle ist nachfolgend in gesonderter Position ausgeschrieben.
Menge: 10,000 m²

**01.06.0013 Mehrstärke Reprofilieren**
Mehrkosten für das in den Vorpositionen beschriebene Reprofilieren von Fehlstellen bei Mehrstärke des aufzubringenden Instandsetzungsmörtel

Pro cm Mehrstärke
Menge: 12,000 m²

**01.06.0014 Entrosten von Bewehrungsstählen SA 2 1/2**
Freigelegte Bewehrungsstähle (alle Durchmesser) durch geeignetes Verfahren (z.B. Strahlen/ Feuchtstrahlen mit festen Strahlmitteln) entrosten (Reinheitsgrad SA 2 ½ nach DIN EN ISO 12944-4) einschließlich Entstauben durch Abblasen mit ölfreier Druckluft und fachgerechter Entsorgung des anfallenden Strahlguts.

Das Aufmaß und die Abrechnung erfolgt über die Summe der Einzellängen. Doppelstäbe werden als ein Stab abgerechnet.
Menge: 50,000 m

**01.06.0015 Korrosionsschutz der Bewehrung**
Aufbringen einer mineralischen Korrosionsschutzbeschichtung in zwei Arbeitsgängen auf die freigelegten zu entrosteten Bewehrungsstähle (alle Durchmesser)

Das Aufmaß und die Abrechnung erfolgt über die Summe der Einzellängen. Doppelstäbe werden als ein Stab abgerechnet.

Anforderungen an das Produkt:
Zementgebundenes kunststoffmodifiziertes einkomponentiges Material deren Verträglichkeit mit den zur Anwendung kommenden Mörtelsystemen nachgewiesen sein muss.
Menge: 50,000 m

**01.06.0016 Betondeckungserhöhung mit Spritzauftrag SRM 2,5cm**
Aufbringen einer flächigen Spritzmörtelschicht mit einem zementgebundenen, kunststoffmodifizierten Spritzmörtel in zwei Arbeitsschritten nach DAfStb-Instandsetzungsrichtlinie und TR Instandhaltung

- XALL, XSTAT,  XC4, XF1
- Betondruckfestigkeit >= C30/37
- Auftragsdicke 25mm
- Altbetonklasse A4
- Arbeitshöhe: bis 2,2m
- Oberfläche geglättet oder abgerieben zur Aufbringung des OS5a-Systems

Das Aufnehmen und fachgerechte Entsorgen des Rückprallmaterials sowie die Nachbehandlung gemäß Herstellerangaben sind miteinzukalkulieren.
Menge: 175,000 m²

**01.06.0017 Zulage Mehrstärken Reprofilierung**
Mehrkosten für das in der Vorposition beschriebene Reprofilieren bei erforderlicher Mehrstärke

je cm Mehrstärke
Menge: 50,000 m²

**01.06.0018 Oberflächenschutz OS5a für bewitteterte Außenwände**
Beschichtung mit geringer Rissüberbrückungsfähigkeit für nicht begeh- und befahrbare Flächen gemäß DAfStb-Instandsetzungsrichtlinie und TR Instandhaltung, für freibewittertes Betonbauteil, auch im Sprühbereich von Auftausalzen, als Oberflächenschutzsystem OS5a,
Bauteil flächenorientiert, mit Altbeschichtung, Kratzspachtelung mit kunststoffmodifizierter Spachtelmasse, Beschichtung mit mind. 2 Polymer-Dispersionsanstrichen,

- Mindestrautiefeklasse RT0,3,
- Mindestschichtdicke 300 mym.
- wasserdampfdiffusionsfähig nach Klasse I gemäß TR-IH, Teil 2, Anhang A
Menge: 275,000 m²

**01.06.0019 Kantenreprofilierung Wand- und Stützenbereiche**
Reprofilierung von Kanten, Tropfkanten und Abfasungen mit kunststoffmodifiziertem Zementmörtel als PCC-Betonersatz durch:
- ausreichendes Vornässen
- Einbringen einer mineralischen Haftbrücke in die mattfeuchte Ausbruchstelle
- Einbringen des Reprofilierungsmörtel in die frische Haftbrücke
- verdichten und rauh abziehen
- über 5 cm mehrlagiges Aufbringen

Anforderung an das Produkt:
CE-Kennzeichnung gemäß DIN EN 1504-3.
Gültiges Allgemeines bauaufsichtliches Prüfzeugnis nach
Instandsetzungs-Richtlinie 2001-10.

Angebotspreis je lfdm Kante unabhängig von der Anzahl der Fasen.
Menge: 36,000 m

#### 01.07 Flächige Instandsetzung Außenwände Rückseite Banane zum Betriebshof

*Hinweis*
Für die Bearbeitung ist ein Fassadengerüst zu berücksichtigen (siehe entspr. LV-Positionen).

Hinweis zur Schnittstelle am oberen Wandende:
Der Rückbau der Membran für die Erreichbarkeit der Betonflächen erfolgt durch das Gewerk Holzbau.

**01.07.0001 Untersuchungen Betonoberfläche - Wandflächen**
Absuchen der Betonflächen nach Augenschein und durch Abklopfen mit dem Hammer auf Hohlstellen, Ausbrüche, Fehlstellen oder Risse, Schadstellen und Risse am Bauteil kennzeichnen, und in Plänen dokumentieren.
Menge: 273,000 m²

**01.07.0002 Untergrundvorbereitung Betonoberflächen (inklusive Vordach)**
Betonflächen vollständig mittels geeigneten Strahlverfahren (HDW/ Feuchtstrahlen mit festen Strahlmitteln) so behandeln, dass vorhandene Zementschlämme, lose Teile, Altanstriche vollständig entfernt werden und eine saubere ausreichend raue und tragfähige Betonoberfläche verbleibt.
Nach der Vorbereitung des Untergrundes muss dieser mindestens die Oberflächenzugfestigkeit aufweisen, die der weitere Systemaufbau erfordert, mindestens jedoch die Anforderungswerte gem. RiLi-SIB.
Randbereiche sind maschinell von Hand nachzuarbeiten.
Die Flächen sind anschließend mit Druckluft und Druckwasser zu reinigen.
Die Leistung versteht sich inklusive fachgerechter Entsorgung des anfallenden Strahlguts.
Menge: 273,000 m²

**01.07.0003 Kraftschlüssiges Schließen von Rissen in Wänden mit Bohrpackern**
Kraftschlüssige Rissinjektion ab einer Rissbreite von >= 0,3 mm mit einem lösemittelfreien nicht pigmentierten sehr niedrigviskosen zweikomponentigen Epoxidharz (EP) mittels Druckkessel oder Airlessgerät gem. RiLi-SIB einschließlich Nachinjektion innerhalb der Verarbeitungszeit des Injektionsmaterials.
Alle Nebenleistungen wie Verdämmen, Setzen der Packer (Einfüllstutzen), Entfernen der Packer und des Verdämmmaterials nach Beendigung der Rissinjektion sowie das Schließen der Packerlöcher mit einem kunstoffmodifizierten Zementmörtel (PCC) sind in den Einheitspreis einzukalkulieren.

Vor Bearbeitung der Risse sind die zu verpressenden Risse zu markieren, damit das Verpressen durch die Fachbauüberwachung frei gegeben werden kann.

Die Abrechnung erfolgt pro m Riss, durchgehende Risse werden nur einmal berechnet

Verbrauch: bis 1,0 kg/m

Produkt gemäß TR IH/ RiLi-SIB.
Menge: 1,000 m

**01.07.0004 Dehnfähiges Schließen von Rissen mit Bohrpackern**
Alternativ zum kraftschlüssigen Schließen der Risse dehnfähige Verbindung der Rissufer durch Injektion eines Füllguts auf Basis von Polyurethanharzen (PU) mittels Druckkkessel oder Airlessgerät gem. RiLi-SIB einschließlich Nachinjektion innerhalb der Verarbeitungszeit des Injektionsmaterials. Alle Nebenleistungen wie Verdämmen, Setzen der Packer (Einfüllstutzen), Entfernen der Packer und des Verdämmmaterial nach Beendigung der Rissinjektion sowie das Schließen der Packerlöcher mit einem kunststoffmodifizierten Zementmörtel sind in den Einheitspreis einzukalkulieren.

Vor Bearbeitung der Risse sind die zu verpressenden Risse zu markieren, damit das Verpressen durch die Fachbauüberwachung frei gegeben werden kann.

Die Abrechnung erfolgt pro m Riss.

Bauteile: Aussenwandflächen
Verbrauch: bis 1,0 kg/m

Produkt gemäß TR IH/ RiLi-SIB.
Menge: 1,000 m

**01.07.0005 Zulage für das Verdämmen von Trennrissen in Wänden**
Zulage für das Verdämmen von Trennrissen auf der Rückseite des Bauteils mit einem elastifizierten zweikomponentigen Polyurethanharzspachtel in einer Breite von ca. 10cm.
Die Verdämmung ist so auszubilden, dass die Risswurzel offen bleibt damit verdrängte Luft entweichen und die vollständige Füllung des Risses kontrolliert werden kann.
Menge: 1,000 m

**01.07.0006 Instandsetzung von Schad- / Fehlstellen im Beton 0,01 - 0,05 m²**
Instandsetzung von Betonabplatzungen, Poröse Betonoberflächen mit/ ohne freiliegender Bewehrung gemäß RiLi-SIB und TR Instandhaltung:

- Abstemmen aller losen und schadhaften Betonteile unter Erhalt der Bewehrung
- Untergrundvorbereitung durch geeignetes Strahlen (HDW/ Feuchtstrahlen mit festen Strahlmitteln)
- Reprofilieren mit Betonersatz aus RM im Handauftrag, einschließlich Auftragen einer Haftbrücke im System sowie einer sorgfältigen Nachbehandlung

- XALL, XSTAT, XC4, XF
- Erzeugnis im System geprüft
- Schichtdicke bis 10cm
- Schadstellengröße bis 0,05m²
- Oberfläche abziehen/ glätten

Das Entrosten der Bewehrung und der Auftrag einer Korrosionsschutzbeschichtung auf freigelegte Bewehrungsstähle ist nachfolgend in gesonderten Positionen ausgeschrieben

Aufmaß und Abrechnung erfolgen über Summe (Stk.) der Einzelschäden
Menge: 20,000 St

**01.07.0007 Instandsetzung von Schad- / Fehlstellen im Beton 0,05 - 0,1 m²**
Wie vor jedoch Schadstellengröße >0,05m² bis 0,1m²

Aufmaß und Abrechnung erfolgen über Summe (Stk.) der Einzelschäden
Menge: 15,000 St

**01.07.0008 Instandsetzung von Schad- / Fehlstellen im Beton 0,1-0,5 m²**
Wie vor jedoch Schadstellengröße >0,1m² bis 0,5m²

Aufmaß und Abrechnung erfolgen über Summe (Stk.) der Einzelschäden
Menge: 5,000 St

**01.07.0009 Instandsetzung von Schad- / Fehlstellen im Beton 0,5-1,0 m²**
Wie vor jedoch Schadstellengröße >0,5m² bis 1,0m²

Aufmaß und Abrechnung erfolgen über Summe (Stk.) der Einzelschäden
Menge: 3,000 St

**01.07.0010 Instandsetzungen von Betonierfehlern/ Kiesnestern**
Unter Betonierfehlern zusammengefasst versteht der Verfasser des Leistungsverzeichnisses folgende Schadensbilder:

- Kiesnester
- Schüttfugen im Deckenbereich
- Poröse Betonoberflächen ohne freiliegende Bewehrung
- Hohlräume aufgrund unzureichender Verdichtung mit freiliegender Bewehrung
- nicht fachgerecht zurückgebaute Verpressstellen

Die Instandsetzung der vorgenannten Bereiche ist gemäß RiLi-SIB und TR Instandhaltung wie folgt auszuführen:

- Abstemmen aller loser und schadhaften Betonteile unter Erhalt der Bewehrung
- Untergrundvorbereitung durch geeignetes Strahlen (HDW/ Feuchtstrahlen mit festen Strahlmitteln)
- Händisches Reprofilieren der Fehlstellen mit einem kunststoffmodifiziertem Zementmörtel (PCC) einschließlich Auftragen einer Haftbrücke im System sowie einer sorgfältigen Nachbehandlung bzw. bei großflächigen und tiefen Schadstellen mit einem Spritzbeton nach DIN 18551 oder einem Spritzmörtel (SPCC) nach Wahl des AG
- XALL, XSTAT, XC4
- Schichtdicke bis 10cm

Das Entrosten der Bewehrung und der Auftrag einer Korrosionsschutzbeschichtung auf freigelegte Bewehrungsstähle ist nachfolgend in gesonderter Position ausgeschrieben
Menge: 17,000 m²

**01.07.0011 Instandsetzung von Bauteilen mit zu geringer Betondeckung**
Die Instandsetzung von Betonflächen mit unzureichender Betonüberdeckung ist gemäß RiLi-SIB und TR Instandhaltung wie folgt auszuführen:

- Ggfs. freiliegende bzw. sich abzeichnende korrodierte Bewehrungsstähle ca. 15 mm über die Korrosionsgrenzen hinaus freilegen
- Untergrundvorbereitung durch geeignetes Strahlen (HDW/ Feuchtstrahlen mit festen Strahlmitteln)
- Reprofilierung mit einem kunststoffmodifiziertem Zementmörtel (PCC bzw. SPCC), Beanspruchungsklasse M3 einschließlich Auftragen einer Haftbrücke im System sowie einer sorgfältigen Nachbehandlung (Schichtdicke nach örtlicher Erfordernis)
- XALL, XSTAT, XC4

Das ggfs. erforderliche Entrosten der Bewehrung und der Auftrag einer Korrosionsschutzbeschichtung auf freigelegte Bewehrungsstähle ist nachfolgend in gesonderter Position ausgeschrieben.
Menge: 10,000 m²

**01.07.0012 Entrosten von Bewehrungsstählen SA 2 1/2**
Freigelegte Bewehrungsstähle (alle Durchmesser) durch geeignetes Verfahren (z.B. Strahlen/ Feuchtstrahlen mit festen Strahlmitteln) entrosten (Reinheitsgrad SA 2 ½ nach DIN EN ISO 12944-4) einschließlich Entstauben durch Abblasen mit ölfreier Druckluft und fachgerechter Entsorgung des anfallenden Strahlguts.

Das Aufmaß und die Abrechnung erfolgt über die Summe der Einzellängen. Doppelstäbe werden als ein Stab abgerechnet.
Menge: 50,000 m

**01.07.0013 Korrosionsschutz der Bewehrung**
Aufbringen einer mineralischen Korrosionsschutzbeschichtung in zwei Arbeitsgängen auf die freigelegten zu entrosteten Bewehrungsstähle (alle Durchmesser)

Das Aufmaß und die Abrechnung erfolgt über die Summe der Einzellängen. Doppelstäbe werden als ein Stab abgerechnet.

Anforderungen an das Produkt:
Zementgebundenes kunststoffmodifiziertes einkomponentiges Material deren Verträglichkeit mit den zur Anwendung kommenden Mörtelsystemen nachgewiesen sein muss.
Menge: 50,000 m

**01.07.0014 Oberflächenschutz OS5a für bewitteterte Außenwände**
Beschichtung mit geringer Rissüberbrückungsfähigkeit für nicht begeh- und befahrbare Flächen gemäß DAfStb-Instandsetzungsrichtlinie und TR Instandhaltung, für freibewittertes Betonbauteil, auch im Sprühbereich von Auftausalzen, als Oberflächenschutzsystem OS5a,
Bauteil flächenorientiert, mit Altbeschichtung, Kratzspachtelung mit kunststoffmodifizierter Spachtelmasse, Beschichtung mit mind. 2 Polymer-Dispersionsanstrichen,

- Mindestrautiefeklasse RT0,3,
- Mindestschichtdicke 300 mym.
- wasserdampfdiffusionsfähig nach Klasse I gemäß TR-IH, Teil 2, Anhang A
- Schalholzoptik möglichst erhalten
Menge: 273,000 m²

**01.07.0015 Vordachflächen mit Gefälleschicht im Verbund**
Gefälleschicht im Verbund, Bauteil Dachfläche, Fläche waagerecht (bis 2 % geneigt), Altbetonklasse A4, mit kunststoffmodifiziertem Instandsetzungsbeton/-mörtel (RM), einschl. Haftbrücke

- XALL, XSTAT, XC4, XF
- Erzeugnis im System geprüft
- Schichtdicke bis 10cm
- Oberfläche abziehen/ glätten
Menge: 35,000 m²

**01.07.0016 Oberflächenschutz OS5a für bewitterte Flächen horizontal (Vordächer)**
Beschichtung mit geringer Rissüberbrückungsfähigkeit für nicht begeh- und befahrbare Flächen gemäß DAfStb-Instandsetzungsrichtlinie und TR Instandhaltung, für freibewittertes Betonbauteil, als Oberflächenschutzsystem OS5a,
Bauteil horizontal, mit Altbeschichtung, Kratzspachtelung mit kunststoffmodifizierter Spachtelmasse, Beschichtung mit mind. 2 Polymer-Dispersionsanstrichen,

- Mindestrautiefeklasse RT0,3,
- Mindestschichtdicke 300 mym.
- wasserdampfdiffusionsfähig nach Klasse I gemäß TR-IH, Teil 2, Anhang A
Menge: 35,000 m2

**01.07.0017 Kantenreprofilierung Wand- und Vordachbereiche**
Reprofilierung von Kanten, Tropfkanten und Abfasungen mit kunststoffmodifiziertem RM durch:
- ausreichendes Vornässen
- Einbringen einer mineralischen Haftbrücke in die mattfeuchte Ausbruchstelle
- Einbringen des Reprofilierungsmörtel in die frische Haftbrücke
- verdichten abziehen
- über 5 cm mehrlagiges Aufbringen

Anforderung an das Produkt:
CE-Kennzeichnung gemäß DIN EN 1504-3.
Gültiges Allgemeines bauaufsichtliches Prüfzeugnis nach
Instandsetzungs-Richtlinie 2001-10.

Angebotspreis je lfdm Kante unabhängig von der Anzahl der Fasen.
Menge: 40,000 m

### 02 Rohbau- Abbruch- und Stahlbauarbeiten

#### 02.01 Abbruch und Neuerrichtung Trogbauwerk

*Hinweis: Hinweistext*
Das im folgenden Bild dargestellte Trogbauwerk soll komplett abgebrochen werden und durch ein neues Trogbauwerk in ungefähr den gleichen Abmessungen ersetzt werden.
Für die Errichtung ist ein Traggerüst für die Schalung notwendig. Zur Bearbeitung soll das Fassadengerüst und/ oder das Rollgerüst mitverwendet werden.

Der Rückbau der Membran erfolgt zunächst durch das Gewerk Holzbau

siehe Anlagen 4-5

**02.01.0001 Abbruch Trogbauwerk pauschal**
Abbruch des bestehenden Trogbauwerks, Normalbeton, Betonfestigkeitsklasse gemäß Bestandsunterlage ca. C20/25,
ohne Bekleidungen und Beschichtungen, im Rahmen einer Totalabbruchmaßnahme, Wichte des Abbruchstoffes DIN EN 1991-1-1 24 kN/m3,
Abbruchdicke 15-25 'cm,'
Ausführung außerhalb, Arbeitshöhe bis 6 m,
Geräteeinsatz ist möglich, max. Gesamtgewicht bis 5 t,
inklusive Vorbereiten Abbruchkanten für späteren Anschluss des neuen Troges

aufgenommene Stoffe sammeln, ohne Zerkleinerung,auf LKW des AN laden,
Abfall ist nicht gefährlich, nicht schadstoffbelastet, Zuordnung gemäß Ersatzbaustoffverordnung 2023, gemischter Bauschutt Klasse RC-1 nach EBV 2023, Anlage 1, Tabelle 1,

Vergütung der Entsorgung gegen Nachweis.

Entsprechende Traggerüste siehe folgende Position
Menge: 1,000 psch

**02.01.0002 Aufbau Abbau Traggerüst**
Aufbauen, Vorhalten  und Abbauen Traggerüst ohne Trägerlage zur Herstellung des auskragenden Sockelbereichs,
Bemessungsklasse nach DIN EN 12812, aufbauen auf vorh. Asphaltbelag,
zur Herstellung baulicher Anlagen aus Ortbeton, Kragplatten, aufbauen im Ganzen, abbauen im Ganzen, das Vorhalten während des Auf- und Abbauens sowie die Gebrauchsüberlassung werden gesondert vergütet.

Höhe bis zu 6m.
Menge: 1,000 St

**02.01.0003 Schalung Trogbauwerk**
Schalung, an Wand, im Grundriss gekrümmt, Schalungshaut geeignet für das Aufbringen von Beschichtungen auf erhärtete Betonflächen, Brettholzschaloptik, sägerau, Verschluss der Ankerstellen durch Dichtkonen, Ankerstellen versenkt,

Höhe Abstützung bis 5,0m

Aufstellebene Abstützung waagerecht, einschl. Traggerüst Bemessungsklasse A, Ausführung gemäß Zeichnung.
Menge: 15,000 m²

**02.01.0004 Ortbeton Trogbauwerk Stahlbeton C25/30 XF1 XC4 D 15-25cm**
Ortbeton Brüstung, obere Betonfläche waagerecht, als Stahlbeton,
Normalbeton C 25/30 DIN EN 206, DIN 1045-2,
natürliche Gesteinskörnung,
XF1, XC4, WF,
Dicke über 15 bis 25 cm,
Ausführung gemäß Ausführungsplanung.
Menge: 3,000 m³

**02.01.0005 Betonstabstahl B500A Durchm. 10-16mm Wand**
Bewehrung aus Betonstabstahl B500A DIN 488-1, DIN 488-2, Durchmesser über 10 bis 16 mm, Längen bis 7 m, für Wand aus Ortbeton.
Menge: 0,500 t

**02.01.0006 Nachträglicher Bewehrungsanschluss Betonstabstahl Durchm. 10-16mm**
Bewehrungsanschluss aus Betonstabstahl DIN 488-1, DIN 488-2, Durchmesser 10 bis 16 mm, mittlere Ankerlänge über 0,6 bis 1,5 m, mit bauaufsichtlicher Zulassung, formschlüssig, Befestigungsuntergrund Stahlbeton, für Wand-/Pfeilervorlage aus Ortbeton, Arbeitshöhe bis 6,5 m.
Menge: 40,000 St

**02.01.0007 Abdichtung Behälter/Becken**
Abdichtung von Behältern/Becken S1-B DIN 18535-1 und DIN 18535-3, Wassereinwirkungsklasse W1-B (Füllhöhe bis 5 m), Rissklasse R1-B (neu entstehende Risse oder Rissbreitenänderung bis 0,2 mm), mit Flüssigkunststoff (FLK), Mindesttrockenschichtdicke 2 mm, im Spachtelverfahren/ oder Streichverfahren aufbringen.

inklusive Anarbeitung der Verbindungen des Neubetons an den Bestand
inklusive Anarbeitung Entwässerungsablauf und sonstige Einbauteile
Menge: 9,000 m²

**02.01.0008 Einbau Entwässerungsablauf, DN 150**
Entwässerungsablauf, DN 150 nach DIN EN 1253. Ablaufelement wärmegedämmt mit werkseitig aufgeschweißter Bitumen- schweißbahn-Manschette d=500 mm x 5 mm und Edelstahl-Flanschring. Lieferung mit Laubfangkorb und Bauschutzrost. Ablaufstutzen: DN 150, senkrecht, Ablaufleistung: 14,10 l/s Material: Polypropylen, UV-stabilisiert
Menge: 1,000 St

#### 02.02 Verstärkung Fußpunkt D

*Hinweis: Hinweistext*
Der Punkt D muss während der Hallendachunterstützung mit nachträglichen angeschweißten Knaggen und Zusatzbewehrung verstärkt werden.

siehe Anlagen 2-3 und Anlage 5

**02.02.0001 Werkplanung Stahlbaumäßige Verstärkung mit Aufmaß vor Ort**
Werkplanung Stahlbau nach Aufmaß vor Ort für Stahlbauteile erstellen, Übergabe in digitaler Form (dwg und pdf)  an den AG bzw. an den Prüfingenieur. Einarbeitung der Freigabeanmerkungen.
Menge: 1,000 psch

**02.02.0002 Fussplatte freilegen - Betonabtrag**
Abtrag des Betons mit geeignetem Verfahren nach Wahl des AN (in Abstimmung mit dem AG) zum Anschweißen zusätzlicher Knaggen und Einbau und zusätzlicher Bewehrung. Säubern und Entstauben der Flächen sowie von allen verbundmindernden Bestandteilen befreien.

Im Einheitspreis enthalten sind Erschwernisse bei der Bearbeitung:
- durch Vorhandensein von etwaigen Abstützungen
- durch beengte Platzverhältnisse
- durch ggfs. vorhandene Bewehrung

Abtragstiefe: bis 12 cm
Sockelhöhe ca. 12-15 cm ab Unterkante der Stahlfußplatte
Sockelabmessungen: D = 100-105cm

Betonkennwerte: Druckfestigkeitsklasse Bestand B300 bzw. C20/25

siehe Anlage 2 Detail 09
Menge: 1,000 Stck

**02.02.0003 Anschweißen von zusätzlichen Stahlknaggen, Punkt D**
Es sind Schutzmaßnahmen zu erbringen, die ein Überspringen der Funken auf die Holzgitterschale wirksam verhindern.

Verstärkung der Stahlfußplatten durch Anschweißen von Knaggen nach Angabe der Tragwerksplanung.

Bestandsfußplatte  500x400, t=20 mm

Stahl S235J2 DIN EN 10025-2, Werkstoff-Nr. 1.0117 (Blech)

Knaggen in mm:  2 St. bis 180 x 90, t=20 mm
  1 St. bis 180 x 70, t=20 mm

Die Bleche sind mit einer Baustellennaht als HV-Naht an die bestehende Fußplatte zu verschweißen.

Im Einheitspreis enthalten sind Erschwernisse bei der Bearbeitung:
- durch sehr beengte Verhältnisse beim Schweißen
- Schutzmaßnahmen für die Gitterschale

siehe Anlage 2 Detail 09
Menge: 1,000 psch

**02.02.0004 Schalung Sockelverstärkung**
Schalung Sockel kreisrund, D=100-105cm, Höhe bis 20cm  nach Aufmaß,
einhäuptig, Einbauhöhe bis 1,8 m, inkl. Abbau

siehe Anlage 2
Menge: 0,700 m²

**02.02.0005 Reprofilierung des runden Sockelbereiches mit Vergussbeton**
Reprofilierung der bearbeiteten Sockelbereiche mit Vergussbeton mit Anforderungen DIN EN 206, Vergussbetonrichtlinie des DAfStb und TR Instandhaltung einschließlich Aufnehmen und fachgerechtes Entsorgen des überschüssigen Betons.

- Festigkeitsklasse mindestens entsprechend Beton C30/37
- Schwindmaßklasse SKVB 0
- XALL, XSTAT, XC3, XC4
- Oberfläche geglättet, Kanten gefast
- ausreichend fließfähig
- Einbaudicke: 11- 16cm

Ausreichende Nachbehandlung nach den einschlägigen Richtlinien des DAfStb und DIN-Vorschriften

siehe Anlage 2
Menge: 1,000 Stck

**02.02.0006 Nachträgliche Bewehrungsanschlüsse d10-d12mm, bis 50 cm**
Lieferung und Montage von nachträglicher Bewehrungsanschluss mit schnellhärtendem Injektionsmörtel und Betonstabstahl nach DIN 488-B500B

Betonstabstahl DIN 488-B500B - Durchmesser = 10 -12 mm
und Injektionsmörtel
Verankerungstiefe im Beton: bis 50 cm
Bohrmethode: in hammergebohrten Löchern mit Bohrlochreinigung und Bohrhilfe

Bestehende Bewehrung darf nicht beschädigt werden

Befestigungsuntergrund: gerissener und ungerissener Beton ca. C20/25
Anzahl und Anordnung der Betonstabstähle sind der Ausführungsplanung bzw. dem statischen Nachweis zu entnehmen und einzuhalten.

Einbau gem. Zulassung und Einbauanweisung des gewählten Produkts
 Ausführung des Anschlusses durch geschultes, zertifiziertes Baustellenfachpersonal und Betriebe mit gültigem Eignungsnachweis.

Bewehrung in gesonderter Position.

siehe Anlagen 2-3
Menge: 10,000 St

**02.02.0007 Betonstahl Ortbeton**
Betonstahl als Betonstabstahl BST 500/550 S (B), in allen Durchmessern und Längen oder als Betonstahlmatten, BST 500/550 DIN 488, Ausführung als Lager-, Richtungs- und Bügelmatten mit rechteckige oder quadratischer Stabanordnung für Bauteile aus Ortbeton liefern, schneiden, biegen und verlegen.
Im Preis inbegriffen ist das Biegen nach Vorgabe der Statik, der Verschnitt aller Art, Bindedraht, Abstandhalter und sonstige anfallende Nebenleistungen. Die Mengenangaben ist unverbindlich. Änderung bzw. Verschiebungen dieser Angaben sowie Fertigung kleinerer Einzelteile im Vorgriff und zwischenzeitlich einschl. nachträglichem Einbau von Zulageeisen auf Anordnung des AG bzw. des Statikers oder Prüfstatikers bedingen keine Änderung des Einheitspreises. Zulageeisen müssen von dem Prüfstatiker oder dessen Vertreter auf der Baustelle auf den vom Unternehmer ergänzten Stahllisten durch Unterschrift anerkannt werden.

Die Abrechnung erfolgt nach den Stahllisten des Tragwerkplaners

siehe Anlage 3
Menge: 0,040 to

**02.02.0008 Nachstrahlen SA 2 1/2 Punkte D im Bestand**
Ggfs. erforderliches Reinigen, entrosten, entfernen von loser Farbe und anschleifen von Stahlfußpunkten inkl. Fußplatten als Vorbereitung zur nachfolgenden Lackierung.

Vorbereiten der Stahlflächen im Norm-Vorbereitungsgrad
Sa 2 1/2 gemäß DIN EN ISO 12944-4 mittels Strahlen mit festem silikosefreiem Strahlmittel einschließlich Nachreinigung nach Stemm- und Abbrucharbeiten am BEtonsockel

Für Schweißnähte ist der Vorbereitungsgrad P2 Schweißnahtvorbereitung nach DIN EN ISO 8501-3 erforderlich.

Im Einheitspreis enthalten sind Erschwernisse bei der Bearbeitung:
- durch beengte Verhältnisse beim Strahlen durch die Holzgitterschale
- Schützen der Holzgitterschale vor dem Strahlen

Vorbereitende Arbeiten vor Ort, inkl. Entsorgung des Strahlgutes

siehe Anlage 2
Menge: 1,000 St

**02.02.0009 Korrosionsschutz /Grund- und Zwischenbeschichtung verstärkte Fußplatten**
Beschichten der zuvor vorbereiteten Fußplatte als Erneuerung bestehend aus Grund- und Zwischenbeschichtung. Beschichtung gem. Tab. C.3 DIN EN ISO 12944-5 im Zusammenhang mit DIN EN ISO 12944-5 Tab. B2,

Korrosivitätskategorie gem. DIN-EN-ISO 12944-2: C3H
Farbe: RAL gem. Angaben AG

Abmessung der rechteckigen Fußplatte:
500x400mm

siehe Anlage 2
Menge: 2,000 St

#### 02.03 Durchbrüche schließen im Bestand

*Hinweis: Hinweistext*
Im Bestand sind in den Stahlbetonaußenwänden noch nicht mehr benötigte Kernbohrungen vorhanden, welche vor den Instandsetzungsarbeiten kraftschlüssig geschlossen werden müssen.
Im UG ist eine Türöffnung mit Mauerwerk zu schließen.

Siehe auch Fotos Anlage 5

**02.03.0001 Schließen bestehender Wanddurchbrüche bis Durchmesser 0,5 m**
Durchbrüche in Wänden schließen mit Ortbeton oder Vergußbeton, Betonfläche senkrecht, als Stahlbeton, Normalbeton C 25/30 DIN EN 206, DIN 1045-2, natürliche Gesteinskörnung, Expositionsklasse XF1 (Frostangriff, mäßige Wassersättigung ohne Taumittel), Expositionsklasse XC4 (Bewehrungskorrosion durch Karbonatisierung, wechselnd nass und trocken), Feuchtigkeitsklasse WF (Betonkorrosion, feuchte Umgebung).

Aufrauen der Bohrungsinnenfläche zur Verbesserung des Haftverbundes bei glattem Beton.

Die Verfüllung muss bündig mit der Wandoberfläche innen und außen abschließen.

Dicke über 20 bis 35 cm, Ausführung gemäß Regeldetail
Menge: 4,000 Stck

**02.03.0002 Schließen bestehender Wanddurchbrüche Durchmesser ca. 0,5 -0,7 m**
Durchbrüche in Wänden schließen mit Ortbeton oder Vergußbeton, Betonfläche senkrecht, als Stahlbeton, Normalbeton C 25/30 DIN EN 206, DIN 1045-2, natürliche Gesteinskörnung, Expositionsklasse XF1 (Frostangriff, mäßige Wassersättigung ohne Taumittel), Expositionsklasse XC4 (Bewehrungskorrosion durch Karbonatisierung, wechselnd nass und trocken), Feuchtigkeitsklasse WF (Betonkorrosion, feuchte Umgebung).

Aufrauen der Bohrungsinnenfläche zur Verbesserung des Haftverbundes bei glattem Beton.

Inklusive Nachträglicher Bewehrungsanschluss aus Betonstabstahl DIN 488-1, DIN 488-2, Durchmesser 8-10 mm, mittlere Ankerlänge über 0,25-0,3m, mit bauaufsichtlicher Zulassung, formschlüssig, Befestigungsuntergrund Stahlbeton, für Wand aus Ortbeton, Arbeitshöhe bis 3,5 m.

Die Verfüllung muss bündig mit der Wandoberfläche innen und außen abschließen.

Dicke über 20 bis 35 cm, Ausführung gemäß Regeldetail
Menge: 5,000 Stck

**02.03.0003 Türöffnung ca. 1,0x2,0m ausmauern mit Kalksandsteinen im UG**
Öffnung ausmauern in Wand aus Mauerwerk, Dicke Wand 24 cm, mit Kalksandsteinen DIN EN 771-2 in Verbindung mit DIN 20000-402, KS, 5 DF (300/240/113), Festigkeitsklasse 12, Mauermörtel MG III DIN 18580 oder DIN 20000-412 in Verbindung mit DIN EN 998-2, kraftschlüssig an vorh. Bauteil anschließen, Mauerwerk 2-seitig sichtbar bleibend, Fugenglattstrich.
Menge: 2,000 m²

#### 02.04 Bewehrung für Blitzschutzfahnen freilegen und verschließen

*Hinweis: Hinweistext*
Für die Blitzschutz- und Erdungsanlage müssen an die Bewehrung angeschweißte Blitzschutzfahnen im Abstand von
20 mm Parallel zur Außenwand nach oben geführt werden.
Di folgenden Positionen beschreiben das Freilegen der Bewehrung und den Verschluss der Öffnungsstelle.

Nach dem Freilegen erfolgt das Anschweißen durch das Gewerk Elektroarbeiten.

siehe Anlage 7

**02.04.0001 Bewehrung freilegen zum Anschweißen Erdungsleitungen im Beton bis ca. 0,05 m²**
Freilegung vom Gewerk Elektro bauseits markierte Stellen für den Anschluss einer Blitzschutzfahne:

- Abstemmen aller loser und schadhaften Betonteile unter Erhalt der Bewehrung
- Untergrundvorbereitung durch geeignetes Strahlen (HDW/ Feuchtstrahlen mit festen Strahlmitteln)

siehe Anlage 7
Menge: 23,000 Stck

**02.04.0002 Öffnungsstellen bis ca. 0,05 m²verschließen und Reprofilieren Bodenfläche**
Reprofilieren der hergestellten Öffnungsstellen mit einem kunststoffmodifiziertem Zementmörtel (RM) einschließlich Auftragen einer Haftbrücke im System sowie einer sorgfältigen Nachbehandlung

- XALL, XSTAT, XC3, XF
- Schichtdicke bis 10cm
- Größe bis 0,05m²

Das Entrosten der Bewehrung und der Auftrag einer Korrosionsschutzbeschichtung auf freigelegte Bewehrungsstähle ist nachfolgend in gesonderten Positionen ausgeschrieben

- Reprofilieren der Fehlstellen mit einem kunststoffmodifiziertem Zementmörtel (RM) einschließlich Auftragen einer Haftbrücke im System sowie einer sorgfältigen Nachbehandlung

siehe Anlage 7
Menge: 23,000 Stck

**02.04.0003 Entrosten von Bewehrungsstählen SA 2 1/2**
Freigelegte Bewehrungsstähle (alle Durchmesser) durch geeignetes Verfahren (z.B. Strahlen/ Feuchtstrahlen mit festen Strahlmitteln) entrosten (Reinheitsgrad SA 2 ½ nach DIN EN ISO 12944-4) einschließlich Entstauben durch Abblasen mit ölfreier Druckluft und fachgerechter Entsorgung des anfallenden Strahlguts.

Das Aufmaß und die Abrechnung erfolgt über die Summe der Einzellängen. Doppelstäbe werden als ein Stab abgerechnet.
Menge: 14,000 m

**02.04.0004 Korrosionsschutz der Bewehrung**
Aufbringen einer mineralischen Korrosionsschutzbeschichtung in zwei Arbeitsgängen auf die freigelegten zu entrosteten Bewehrungsstähle (alle Durchmesser)

Das Aufmaß und die Abrechnung erfolgt über die Summe der Einzellängen. Doppelstäbe werden als ein Stab abgerechnet.

Anforderungen an das Produkt:
Zementgebundenes kunststoffmodifiziertes einkomponentiges Material deren Verträglichkeit mit den zur Anwendung kommenden Mörtelsystemen nachgewiesen sein muss.
Menge: 14,000 m

### 03 Dokumentation

#### 03.01 Dokumentation

**03.01.0001 Dokumentation / Revisionsunterlagen**
Anfertigung von Dokumentationen und Revisionsunterlagen.
Die Zeichnungen sind mit CAD in AutoCAD kompatiblen Format anzufertigen.
Die Zeichnungen erfassen den Endzustand der ausgeführten Arbeiten nach der Abnahme.
Im einzelnen gehören dazu:
Inhaltsübersicht,
- Übersichtsgrundrisszeichnungen,
- Grundrisszeichnungen, Maßstab 1:50,
- Zentralen- Zeichnungen, Maßstab 1:50, 1:20,
- Detailzeichnungen, Maßstab 1:20,
- System- und Schemazeichnungen,
- Protokolle der Inbetriebnahmen, Messungen, Einweisungen
- Abnahmeprotokolle
- Prüfprotokoll
- Datenblätter aller verwendeter Produkte und Systemaufbauten
- Pflegeanweisungen
- Wartungsintervalle etc.

In 1-facher Ausfertigung, in Ordnern ausreißfest
abgeheftet, sowie in 2-facher Ausfertigung auf
Datenträger (CD-ROM).
Menge: 1,000 psch
